# Reforço de base e capitel de pilar de concreto armado, com perfis metálicos

- Propriedade do ficheiro: CYPE INGENIEROS, S.A.
- Formato: FIEBDC-3/2002
- Âmbito geográfico: Brasil
- Moeda: BRL
- Custos indiretos: 3.00 %
- Despesas gerais: 13.00 %
- Lucro: 6.00 %
- IVA: 17.00 %

## E Estruturas

### EH Concreto armado

#### EHP Reforços com perfis metálicos

**EHP020** Un Reforço de base e capitel de pilar de concreto armado, com perfis metálicos.
Base e capitel de reforço de pilar de concreto armado de 30x30 cm, realizados com perfis de aço A 572 Grau 42, laminados a quente, com camada de primer anticorrosivo, ligados entre si através de solda e aderidos às lajes inferiores e superiores com adesivo tixotrópico de dois componentes à base de resina epóxi, MasterBrace ADH 1460 "MBCC de Sika", com fornecimento de material de solda segundo ISO 2560, solda do conjunto e enchimento do espaço entre a laje e os perfis metálicos, através da injeção de adesivo tixotrópico de dois componentes à base de resina epóxi, MasterBrace ADH 1460 "MBCC de Sika", para assegurar a continuidade do reforço através do nó.
Inclui: Implantação da posição dos reforços. Limpeza da superfície de concreto. Aplicação da cola. Colocação e fixação provisória das peças. Execução das ligações por solda. Enchimento por injeção de resinas epóxi.
Critério de medição de projeto: Número de unidades previstas, segundo documentação gráfica de Projeto.
Critério de quantitativos de obra: Medir-se-á o número de unidades realmente executadas segundo especificações de Projeto.

| Código | Un | Descrição | Rendimento | Preço | Importância |
|---|---|---|---|---|---|
| mt09reh120d | kg | Adesivo tixotrópico de dois componentes à base de resina epóxi, MasterBrace ADH 1460 "MBCC de Sika", para a correta ligação entre o concreto fresco e o concreto endurecido ou para melhorar a aderência do concreto endurecido e o aço. (material) | 0.320 | 29.38 | 9.40 |
| mt07ala000hb | kg | Aço laminado A 572 Grau 42, em perfis laminados a quente, segundo ASTM A 572, peças simples, para aplicações estruturais, acabamento com primer antioxidante. Trabalhado e montado em oficina, para colocar com ligações soldadas em obra. (material) | 6.000 | 4.06 | 24.36 |
| mt27pfi010 | l | Primer de secagem rápida, formulado com resinas alquídicas modificadas e fosfato de zinco. (material) | 0.060 | 14.36 | 0.86 |
| mq08sol020 | h | Equipamentos e elementos auxiliares para soldagem elétrica. (equipamento) | 0.116 | 12.60 | 1.46 |
| op00ciz020 |  | Guilhotina para aço em barras nervuradas. | 1.000 | 0.00 | 0.00 |
| op00ata010 |  | Máquina de amarrar ferro. | 1.000 | 0.00 | 0.00 |
| mo047 | h | Montador de estruturas metálicas. (mão de obra) | 2.800 | 31.99 | 89.57 |
| mo094 | h | Ajudante de montador de estruturas metálicas. (mão de obra) | 2.800 | 30.15 | 84.42 |
| % | % | Custos diretos complementares | 2 % | 210.07 | 4.20 |
|  |  | Custos diretos |  |  | 214.27 |
