# Reforço de viga ou vigota de concreto armado, com perfis metálicos

- Propriedade do ficheiro: CYPE INGENIEROS, S.A.
- Formato: FIEBDC-3/2002
- Âmbito geográfico: Brasil
- Moeda: BRL
- Custos indiretos: 3.00 %
- Despesas gerais: 13.00 %
- Lucro: 6.00 %
- IVA: 17.00 %

## E Estruturas

### EH Concreto armado

#### EHP Reforços com perfis metálicos

**EHP040** m Reforço de viga ou vigota de concreto armado, com perfis metálicos.
Reforço da viga ou vigota de concreto armado, através perfil de aço A 572 Grau 42, laminado a quente, com camada de primer anticorrosivo, disposto na face inferior da viga, fixado com adesivo tixotrópico de dois componentes à base de resina epóxi, MasterBrace ADH 1460 "MBCC de Sika", aplicado de forma uniforme com espátula, desempenadeira ou colher, preenchendo todas as aberturas que possam existir na superfície suporte, com preparação dos extremos do perfil de reforço para garantir a transmissão de esforços aos pilares adjacentes nos quais se deve apoiar. Inclusive escoramento do conjunto durante 24 horas no mínimo, para assegurar um bom comportamento na ligação, e remoção de todos os elementos auxiliares.
Inclui: Implantação da posição dos reforços. Limpeza da superfície do concreto. Preparação da mistura. Aplicação da cola. Colocação do perfil de reforço. Escoramento do conjunto. Remoção de todos os elementos auxiliares.
Critério de medição de projeto: Comprimento medido entre eixos, segundo documentação gráfica de Projeto.
Critério de quantitativos de obra: Medir-se-á, a eixos, o comprimento realmente executado segundo especificações de Projeto.

| Código | Un | Descrição | Rendimento | Preço | Importância |
|---|---|---|---|---|---|
| mt09reh120d | kg | Adesivo tixotrópico de dois componentes à base de resina epóxi, MasterBrace ADH 1460 "MBCC de Sika", para a correta ligação entre o concreto fresco e o concreto endurecido ou para melhorar a aderência do concreto endurecido e o aço. (material) | 0.073 | 29.38 | 2.14 |
| mt07ala000ha | kg | Aço laminado A 572 Grau 42, em perfis laminados a quente, segundo ASTM A 572, peças simples, para aplicações estruturais, acabamento com primer antioxidante. Trabalhado e montado em oficina, para colocar em obra. (material) | 1.000 | 3.65 | 3.65 |
| mt27pfi010 | l | Primer de secagem rápida, formulado com resinas alquídicas modificadas e fosfato de zinco. (material) | 0.061 | 14.36 | 0.88 |
| mt50spa052b | m | Pranchão de madeira de pinho, de 20x7,2 cm. (material) | 0.100 | 15.98 | 1.60 |
| mt50spa101 | kg | Pregos de aço. (material) | 0.050 | 4.74 | 0.24 |
| mt50spa081a | Un | Escora metálica telescópica, até 3 m de altura. (material) | 0.013 | 48.68 | 0.63 |
| mq08sol020 | h | Equipamentos e elementos auxiliares para soldagem elétrica. (equipamento) | 0.116 | 12.60 | 1.46 |
| op00ciz020 |  | Guilhotina para aço em barras nervuradas. | 1.000 | 0.00 | 0.00 |
| op00ata010 |  | Máquina de amarrar ferro. | 1.000 | 0.00 | 0.00 |
| mo047 | h | Montador de estruturas metálicas. (mão de obra) | 0.196 | 31.99 | 6.27 |
| mo094 | h | Ajudante de montador de estruturas metálicas. (mão de obra) | 0.196 | 30.15 | 5.91 |
| % | % | Custos diretos complementares | 2 % | 22.78 | 0.46 |
|  |  | Custos diretos |  |  | 23.24 |
