# Ancoragem química estrutural sobre concreto, através de cartucho de injeção de resina

- Propriedade do ficheiro: CYPE INGENIEROS, S.A.
- Formato: FIEBDC-3/2002
- Âmbito geográfico: Brasil
- Moeda: BRL
- Custos indiretos: 3.00 %
- Despesas gerais: 13.00 %
- Lucro: 6.00 %
- IVA: 17.00 %

## E Estruturas

### EH Concreto armado

#### EHW Ancoragens estruturais

**EHW010** Un Ancoragem química estrutural sobre concreto, através de cartucho de injeção de resina.
Ancoragem química estrutural realizada sobre concreto de 20 N/mm² de resistência característica mínima, através de perfuração de 10 mm de diâmetro e 85 mm de profundidade, preenchimento do orifício com injeção de resina epóxi, livre de estireno, MasterFlow 932 AN "MBCC de Sika", e inserção posterior de barra roscada com porca e arruela de aço galvanizado qualidade 5.8, segundo ISO 898-1, de 8 mm de diâmetro e 110 mm de comprimento.
Inclui: Implantação da posição da ancoragem. Execução da perfuração. Limpeza do pó resultante. Preparação do cartucho. Injeção da resina. Inserção do elemento de fixação. Aplicação do par de aperto com chave dinamométrica. Limpeza dos restos sobrantes.
Critério de medição de projeto: Número de unidades previstas, segundo documentação gráfica de Projeto.
Critério de quantitativos de obra: Medir-se-á o número de unidades realmente executadas segundo especificações de Projeto.

| Código | Un | Descrição | Rendimento | Preço | Importância |
|---|---|---|---|---|---|
| mt26reh100p | Un | Cartucho de 400 ml de resina epóxi, livre de estireno, MasterFlow 932 AN "MBCC de Sika", de dois componentes, com dosificador e boca de mistura automática, para ancoragens estruturais verticais e horizontais. (material) | 0.013 | 65.07 | 0.85 |
| mt26reh305aa | Un | Ancoragem composta por barra roscada de aço galvanizado qualidade 5.8, segundo ISO 898-1 de 8 mm de diâmetro, e 110 mm de comprimento, porca e arruela, para fixações sobre estruturas de concreto. (material) | 1.000 | 2.67 | 2.67 |
| op00tal010 |  | Furadeira. | 1.000 | 0.00 | 0.00 |
| mo020 | h | Pedreiro. (mão de obra) | 0.109 | 32.24 | 3.51 |
| mo112 | h | Servente de pedreiro. (mão de obra) | 0.109 | 28.03 | 3.06 |
| % | % | Custos diretos complementares | 2 % | 10.09 | 0.20 |
|  |  | Custos diretos |  |  | 10.29 |
