# Ancoragem química estrutural sobre concreto, através de argamassa fluida com resina

- Propriedade do ficheiro: CYPE INGENIEROS, S.A.
- Formato: FIEBDC-3/2002
- Âmbito geográfico: Brasil
- Moeda: BRL
- Custos indiretos: 3.00 %
- Despesas gerais: 13.00 %
- Lucro: 6.00 %
- IVA: 17.00 %

## E Estruturas

### EH Concreto armado

#### EHW Ancoragens estruturais

**EHW012** Un Ancoragem química estrutural sobre concreto, através de argamassa fluida com resina.
Ancoragem química estrutural realizada sobre concreto de resistência característica mínima 20 N/mm², através de perfuração de 10 mm de diâmetro e 85 mm de profundidade, preenchimento do orifício com argamassa fluida de pega rápida, de dois componentes à base de resina epóxi, MasterFlow 150 "MBCC de Sika", e inserção posterior de barra roscada com porca e arruela de aço galvanizado qualidade 5.8, segundo ISO 898-1, de 8 mm de diâmetro e 110 mm de comprimento.
Inclui: Implantação da posição da ancoragem. Execução da perfuração. Limpeza do pó resultante. Preparação da mistura. Derramamento da argamassa. Inserção do elemento de fixação. Aplicação do par de aperto com chave dinamométrica. Limpeza dos restos sobrantes.
Critério de medição de projeto: Número de unidades previstas, segundo documentação gráfica de Projeto.
Critério de quantitativos de obra: Medir-se-á o número de unidades realmente executadas segundo especificações de Projeto.

| Código | Un | Descrição | Rendimento | Preço | Importância |
|---|---|---|---|---|---|
| mt09reh321d | kg | Argamassa fluida de pega rápida, de dois componentes à base de resina epóxi, MasterFlow 150 "MBCC de Sika", com endurecedor amínico, sem retração, de elevada resistência mecânica, impermeável à água e com alta resistência aos agentes químicos, para ancoragens e enchimentos. (material) | 0.008 | 16.35 | 0.13 |
| mt26reh305aa | Un | Ancoragem composta por barra roscada de aço galvanizado qualidade 5.8, segundo ISO 898-1 de 8 mm de diâmetro, e 110 mm de comprimento, porca e arruela, para fixações sobre estruturas de concreto. (material) | 1.000 | 2.67 | 2.67 |
| op00tal010 |  | Furadeira. | 1.000 | 0.00 | 0.00 |
| mo020 | h | Pedreiro. (mão de obra) | 0.109 | 32.24 | 3.51 |
| mo112 | h | Servente de pedreiro. (mão de obra) | 0.109 | 28.03 | 3.06 |
| % | % | Custos diretos complementares | 2 % | 9.37 | 0.19 |
|  |  | Custos diretos |  |  | 9.56 |
