# Reparação estrutural de concreto, com argamassa à base de cimento

- Propriedade do ficheiro: CYPE INGENIEROS, S.A.
- Formato: FIEBDC-3/2002
- Âmbito geográfico: Brasil
- Moeda: BRL
- Custos indiretos: 3.00 %
- Despesas gerais: 13.00 %
- Lucro: 6.00 %
- IVA: 17.00 %

## E Estruturas

### EH Concreto armado

#### EHY Reparações

**EHY020** m² Reparação estrutural de concreto, com argamassa à base de cimento.
Aplicação manual de argamassa reparadora, reforçada com fibras, resistente aos sulfatos, de alta resistência mecânica e retração compensada, com uma resistência à compressão aos 28 dias maior ou igual a 40 N/mm² e um módulo de elasticidade maior ou igual a 17000 N/mm², Euroclasse A1 de reação ao fogo, composta por cimentos especiais, inertes selecionados, aditivos e fibras, em camada de 15 mm de espessura média, com acabamento superficial afagado com esponja ou desempenadeira, para reparação e reforço estrutural de elemento de concreto.
Inclui: Umedecimento da superfície suporte. Preparação da mistura. Aplicação do produto. Perfilamento de arestas. Cura.
Critério de medição de projeto: Superfície medida segundo documentação gráfica de Projeto.
Critério de quantitativos de obra: Medir-se-á a superfície realmente executada segundo especificações de Projeto.

| Código | Un | Descrição | Rendimento | Preço | Importância |
|---|---|---|---|---|---|
| mt28mrp011g | kg | Argamassa reparadora, reforçada com fibras, resistente aos sulfatos, de alta resistência mecânica e retração compensada, com uma resistência à compressão aos 28 dias maior ou igual a 40 N/mm² e um módulo de elasticidade maior ou igual a 17000 N/mm², Euroclasse A1 de reação ao fogo, composta por cimentos especiais, inertes selecionados, aditivos e fibras, aplicado em espessuras até 35 mm na vertical e 75 mm na horizontal, para reparar elementos construtivos de concreto estrutural. (material) | 30.000 | 1.96 | 58.80 |
| mt08aaa010a | m³ | Água. (material) | 0.004 | 3.79 | 0.02 |
| mo020 | h | Pedreiro. (mão de obra) | 0.451 | 32.24 | 14.54 |
| mo113 | h | Auxiliar de serviços gerais. (mão de obra) | 0.451 | 27.81 | 12.54 |
| % | % | Custos diretos complementares | 2 % | 85.90 | 1.72 |
|  |  | Custos diretos |  |  | 87.62 |
