# Reparação não estrutural de concreto, com argamassa de pega rápida à base de cimento, modificada com polímeros

- Propriedade do ficheiro: CYPE INGENIEROS, S.A.
- Formato: FIEBDC-3/2002
- Âmbito geográfico: Brasil
- Moeda: BRL
- Custos indiretos: 3.00 %
- Despesas gerais: 13.00 %
- Lucro: 6.00 %
- IVA: 17.00 %

## E Estruturas

### EH Concreto armado

#### EHY Reparações

**EHY029** m² Reparação não estrutural de concreto, com argamassa de pega rápida à base de cimento, modificada com polímeros.
Aplicação manual de argamassa à base de cimento hidráulico, tixotrópica, de pega rápida (20 minutos) e retração compensada, MasterEmaco N 352 RS "MBCC de Sika", com resistência à compressão aos 28 dias maior de 40 N/mm², Euroclasse F de reação ao fogo, composta de cimentos especiais, inertes selecionados e resinas, em camada de 10 mm de espessura média, com acabamento superficial afagado com esponja ou desempenadeira, para reparação não estrutural de edifícios e estruturas de concreto (vazios ou espaços ocos, ninhos de gravilhas, etc.).
Inclui: Umedecimento da superfície suporte. Preparação da mistura. Aplicação do produto. Perfilamento de arestas. Cura.
Critério de medição de projeto: Superfície medida segundo documentação gráfica de Projeto.
Critério de quantitativos de obra: Medir-se-á a superfície realmente executada segundo especificações de Projeto.

| Código | Un | Descrição | Rendimento | Preço | Importância |
|---|---|---|---|---|---|
| mt09reh095g | kg | Argamassa à base de cimento hidráulico, tixotrópica, de pega rápida (20 minutos) e retração compensada, MasterEmaco N 352 RS "MBCC de Sika", com resistência à compressão aos 28 dias maior de 40 N/mm², Euroclasse F de reação ao fogo, composta de cimentos especiais, inertes selecionados e resinas, para reparação não estrutural do concreto. (material) | 18.000 | 3.43 | 61.74 |
| mo020 | h | Pedreiro. (mão de obra) | 0.541 | 32.24 | 17.44 |
| mo113 | h | Auxiliar de serviços gerais. (mão de obra) | 0.541 | 27.81 | 15.05 |
| % | % | Custos diretos complementares | 2 % | 94.23 | 1.88 |
|  |  | Custos diretos |  |  | 96.11 |
