# Reparação superficial e acabamento de sestrutura de concreto, com argamassa à base de cimento, modificada com polímeros

- Propriedade do ficheiro: CYPE INGENIEROS, S.A.
- Formato: FIEBDC-3/2002
- Âmbito geográfico: Brasil
- Moeda: BRL
- Custos indiretos: 3.00 %
- Despesas gerais: 13.00 %
- Lucro: 6.00 %
- IVA: 17.00 %

## E Estruturas

### EH Concreto armado

#### EHY Reparações

**EHY034** m² Reparação superficial e acabamento de sestrutura de concreto, com argamassa à base de cimento, modificada com polímeros.
Aplicação manual de argamassa à base de cimento hidráulico, tixotrópica e modificada com polímeros, MasterEmaco N 205 FC "MBCC de Sika", de cor cinza, com resistência à compressão aos 28 dias maior de 15 N/mm², Euroclasse F de reação ao fogo, composta de cimento, resinas especiais e areia, em camada de 3 mm de espessura média, com acabamento superficial afagado com esponja ou desempenadeira, para reparação de superfícies danificadas em estruturas de concreto.
Inclui: Umedecimento da superfície suporte. Preparação da mistura. Aplicação do produto. Perfilamento de arestas. Cura.
Critério de medição de projeto: Superfície medida segundo documentação gráfica de Projeto.
Critério de quantitativos de obra: Medir-se-á a superfície realmente executada segundo especificações de Projeto.

| Código | Un | Descrição | Rendimento | Preço | Importância |
|---|---|---|---|---|---|
| mt09reh094d | kg | Argamassa à base de cimento hidráulico, tixotrópica e modificada com polímeros, MasterEmaco N 205 FC "MBCC de Sika", de cor cinza, com resistência à compressão aos 28 dias maior de 15 N/mm², Euroclasse F de reação ao fogo, composta de cimento, resinas especiais e areia, com efeito protetor face à carbonatação e resistência à intempérie, para reparação superficial e acabamento de estruturas de concreto. (material) | 5.400 | 2.83 | 15.28 |
| mo020 | h | Pedreiro. (mão de obra) | 0.489 | 32.24 | 15.77 |
| mo113 | h | Auxiliar de serviços gerais. (mão de obra) | 0.489 | 27.81 | 13.60 |
| % | % | Custos diretos complementares | 2 % | 44.65 | 0.89 |
|  |  | Custos diretos |  |  | 45.54 |
