# Reparação de bordas de junta, com argamassa à base de cimento

- Propriedade do ficheiro: CYPE INGENIEROS, S.A.
- Formato: FIEBDC-3/2002
- Âmbito geográfico: Brasil
- Moeda: BRL
- Custos indiretos: 3.00 %
- Despesas gerais: 13.00 %
- Lucro: 6.00 %
- IVA: 17.00 %

## E Estruturas

### EH Concreto armado

#### EHY Reparações

**EHY042** m Reparação de bordas de junta, com argamassa à base de cimento.
Reparação das bordas da junta de dilatação de estrutura de concreto, aplicando 1 kg/m de argamassa reparadora, reforçada com fibras, resistente aos sulfatos, de alta resistência mecânica e retração compensada, com uma resistência à compressão aos 28 dias maior ou igual a 40 N/mm² e um módulo de elasticidade maior ou igual a 17000 N/mm², Euroclasse A1 de reação ao fogo, composta por cimentos especiais, inertes selecionados, aditivos e fibras, após picagem prévia das bordas.
Inclui: Picagem das bordas de junta. Limpeza. Preparação das misturas. Aplicação da argamassa de reparação. Perfilamento de bordas. Cura. Remoção e acumulação dos restos gerados. Carga manual do entulho gerado em caminhão ou caçamba.
Critério de medição de projeto: Comprimento medido segundo documentação gráfica de Projeto.
Critério de quantitativos de obra: Medir-se-á o comprimento realmente executado segundo especificações de Projeto.

| Código | Un | Descrição | Rendimento | Preço | Importância |
|---|---|---|---|---|---|
| mt28mrp011g | kg | Argamassa reparadora, reforçada com fibras, resistente aos sulfatos, de alta resistência mecânica e retração compensada, com uma resistência à compressão aos 28 dias maior ou igual a 40 N/mm² e um módulo de elasticidade maior ou igual a 17000 N/mm², Euroclasse A1 de reação ao fogo, composta por cimentos especiais, inertes selecionados, aditivos e fibras, aplicado em espessuras até 35 mm na vertical e 75 mm na horizontal, para reparar elementos construtivos de concreto estrutural. (material) | 1.000 | 1.96 | 1.96 |
| mq05mai040 | h | Martelo elétrico. (equipamento) | 0.116 | 11.54 | 1.34 |
| mo020 | h | Pedreiro. (mão de obra) | 0.167 | 32.24 | 5.38 |
| mo113 | h | Auxiliar de serviços gerais. (mão de obra) | 0.167 | 27.81 | 4.64 |
| % | % | Custos diretos complementares | 2 % | 13.32 | 0.27 |
|  |  | Custos diretos |  |  | 13.59 |
