# Colocação de injetores externos, em fissura de elemento de concreto

- Propriedade do ficheiro: CYPE INGENIEROS, S.A.
- Formato: FIEBDC-3/2002
- Âmbito geográfico: Brasil
- Moeda: BRL
- Custos indiretos: 3.00 %
- Despesas gerais: 13.00 %
- Lucro: 6.00 %
- IVA: 17.00 %

## E Estruturas

### EH Concreto armado

#### EHY Reparações

**EHY063** m Colocação de injetores externos, em fissura de elemento de concreto.
Colocação de injetores externos, cada 20 cm, em fissura de elemento de concreto, com adesivo tixotrópico de dois componentes à base de resina epóxi, MasterBrace ADH 1460 "MBCC de Sika", e vedação superficial da fissura, com o mesmo material, a fim de evitar a fuga da calda durante o processo de injeção.
Critérios considerados na determinação do preço da unidade de obra: O preço não inclui a injeção da resina.
Inclui: Vedação superficial da fissura. Marcação. Fixação dos injetores. Remoção dos injetores. Eliminação do material de vedação restante.
Critério de medição de projeto: Comprimento medido segundo documentação gráfica de Projeto.
Critério de quantitativos de obra: Medir-se-á o comprimento realmente executado segundo especificações de Projeto.

| Código | Un | Descrição | Rendimento | Preço | Importância |
|---|---|---|---|---|---|
| mt09reh121 | Un | Tampão injetor externo. (material) | 5.000 | 1.06 | 5.30 |
| mt09reh122 | Un | Injetor externo. (material) | 5.000 | 3.43 | 17.15 |
| mt09reh120d | kg | Adesivo tixotrópico de dois componentes à base de resina epóxi, MasterBrace ADH 1460 "MBCC de Sika", para a correta ligação entre o concreto fresco e o concreto endurecido ou para melhorar a aderência do concreto endurecido e o aço. (material) | 0.425 | 29.38 | 12.49 |
| mo020 | h | Pedreiro. (mão de obra) | 0.547 | 32.24 | 17.64 |
| mo112 | h | Servente de pedreiro. (mão de obra) | 0.579 | 28.03 | 16.23 |
| % | % | Custos diretos complementares | 2 % | 68.81 | 1.38 |
|  |  | Custos diretos |  |  | 70.19 |
