# Colocação de injetores internos, em fissura de elemento de concreto

- Propriedade do ficheiro: CYPE INGENIEROS, S.A.
- Formato: FIEBDC-3/2002
- Âmbito geográfico: Brasil
- Moeda: BRL
- Custos indiretos: 3.00 %
- Despesas gerais: 13.00 %
- Lucro: 6.00 %
- IVA: 17.00 %

## E Estruturas

### EH Concreto armado

#### EHY Reparações

**EHY064** m Colocação de injetores internos, em fissura de elemento de concreto.
Colocação de injetores internos de polietileno, em fissura de elemento de concreto, dentro de furos de entre 6 e 25 mm de diâmetro, perpendiculares ao plano da fissura, dispostos em triângulo cada 20 cm, e vedação superficial da fissura com adesivo tixotrópico de dois componentes à base de resina epóxi, MasterBrace ADH 1460 "MBCC de Sika", a fim de evitar a fuga da calda durante o processo de injeção.
Critérios considerados na determinação do preço da unidade de obra: O preço não inclui a injeção da resina.
Inclui: Vedação superficial da fissura. Marcação. Realização dos furos. Introdução dos injetores. Remoção dos injetores. Eliminação do material de vedação restante.
Critério de medição de projeto: Comprimento medido segundo documentação gráfica de Projeto.
Critério de quantitativos de obra: Medir-se-á o comprimento realmente executado segundo especificações de Projeto.

| Código | Un | Descrição | Rendimento | Preço | Importância |
|---|---|---|---|---|---|
| mt09reh123 | Un | Injetor interno, de polietileno. (material) | 5.000 | 0.64 | 3.20 |
| mt09reh120d | kg | Adesivo tixotrópico de dois componentes à base de resina epóxi, MasterBrace ADH 1460 "MBCC de Sika", para a correta ligação entre o concreto fresco e o concreto endurecido ou para melhorar a aderência do concreto endurecido e o aço. (material) | 0.200 | 29.38 | 5.88 |
| op00tal010 |  | Furadeira. | 1.000 | 0.00 | 0.00 |
| mo020 | h | Pedreiro. (mão de obra) | 0.682 | 32.24 | 21.99 |
| mo112 | h | Servente de pedreiro. (mão de obra) | 0.682 | 28.03 | 19.12 |
| % | % | Custos diretos complementares | 2 % | 50.19 | 1.00 |
|  |  | Custos diretos |  |  | 51.19 |
