# Enchimento e nivelação com argamassa do tipo Grout

- Propriedade do ficheiro: CYPE INGENIEROS, S.A.
- Formato: FIEBDC-3/2002
- Âmbito geográfico: Brasil
- Moeda: BRL
- Custos indiretos: 3.00 %
- Despesas gerais: 13.00 %
- Lucro: 6.00 %
- IVA: 17.00 %

## E Estruturas

### EH Concreto armado

#### EHY Reparações

**EHY080** m² Enchimento e nivelação com argamassa do tipo Grout.
Enchimento e nivelação de 5 mm de espessura com argamassa cimentícia fluida de retração compensada, MasterFlow 765 "MBCC de Sika", composta de cimento, aditivos especiais e inertes selecionados, isenta de cloretos, para utilização geral, sobre a superfície de um elemento estrutural de concreto endurecido.
Inclui: Marcação. Limpeza da superfície suporte. Preparação da mistura. Descarga da camada de argamassa. Cura da argamassa. Limpeza dos restos gerados.
Critério de medição de projeto: Superfície medida segundo documentação gráfica de Projeto.
Critério de quantitativos de obra: Medir-se-á a superfície realmente executada segundo especificações de Projeto.

| Código | Un | Descrição | Rendimento | Preço | Importância |
|---|---|---|---|---|---|
| mt09reh360m | kg | Argamassa cimentícia fluida de retração compensada, MasterFlow 765 "MBCC de Sika", composta de cimento, aditivos especiais e inertes selecionados, isenta de cloretos, para utilização geral, para ancoragens e enchimentos de 5 a 50 mm de espessura. (material) | 11.000 | 1.22 | 13.42 |
| mt08aaa010a | m³ | Água. (material) | 0.010 | 3.79 | 0.04 |
| mo020 | h | Pedreiro. (mão de obra) | 0.277 | 32.24 | 8.93 |
| mo113 | h | Auxiliar de serviços gerais. (mão de obra) | 0.277 | 27.81 | 7.70 |
| % | % | Custos diretos complementares | 2 % | 30.09 | 0.60 |
|  |  | Custos diretos |  |  | 30.69 |
