# Reparação de arremate de laje de concreto armado, com argamassa

- Propriedade do ficheiro: CYPE INGENIEROS, S.A.
- Formato: FIEBDC-3/2002
- Âmbito geográfico: Brasil
- Moeda: BRL
- Custos indiretos: 3.00 %
- Despesas gerais: 13.00 %
- Lucro: 6.00 %
- IVA: 17.00 %

## E Estruturas

### EH Concreto armado

#### EHY Reparações

**EHY090** m Reparação de arremate de laje de concreto armado, com argamassa.
Reparação de arremate de laje de concreto armado, de altura 30 cm, através de picagem do concreto deteriorado com martelo elétrico, eliminando o concreto em mau estado até alcançar as armaduras; saneamento das armaduras que ficaram a descoberto com projeção a seco de jato de partículas de material abrasivo (silicato de alumínio), eliminando a sujeira superficial, a ferrugem e toda substância que possa diminuir a aderência entre as armaduras e o material de reparação a aplicar, até alcançar um grau de preparação Sa 2 ½ segundo ISO 8501-1; aplicação manual de primer ativo monocomponente modificado com polímeros, MasterEmaco P 5000 AP "MBCC de Sika", de cor cinza claro, à base de cimentos, inertes de granulometria selecionada, inibidores de corrosão e polímeros em pó, com baixo conteúdo em cromato, garantindo a aderência entre ambos, com 1,6 kg/m² de consumo médio; restituição da parte afetada através da aplicação manual de argamassa fluida, de elevada resistência mecânica e retração compensada, com uma resistência à compressão aos 28 dias maior ou igual a 78,5 N/mm² e um módulo de elasticidade maior ou igual a 20000 N/mm², Euroclasse A1 de reação ao fogo, em camada de 40 mm de espessura média, de consistência fluida.
Critérios considerados na determinação do preço da unidade de obra: O preço inclui o deslocamento, montagem e desmontagem em obra do equipamento de projeção. O preço inclui o montagem e desmontagem do sistema de escoramento e fôrmas.
Inclui: Marcação da zona a sanear. Picagem da superfície com martelo elétrico. Limpeza da superfície suporte. Aplicação do dissolvente de gorduras. Montagem e preparação do equipamento de projeção. Aplicação mecânica do jato abrasivo. Desmontagem do equipamento de projeção. Umedecimento da superfície suporte. Preparação da mistura de primer. Aplicação do primer. Montagem do sistema de escoramento e fôrmas. Preparação da mistura de argamassa. Aplicação da argamassa. Cura. Desmontagem do sistema de escoramento e fôrmas. Remoção e acumulação dos restos gerados. Carga manual do entulho gerado em caminhão ou caçamba.
Critério de medição de projeto: Comprimento medido segundo documentação gráfica de Projeto.
Critério de quantitativos de obra: Medir-se-á o comprimento realmente executado segundo especificações de Projeto.

| Código | Un | Descrição | Rendimento | Preço | Importância |
|---|---|---|---|---|---|
| mt08lim050 | l | Dissolvente de tricloroetileno, para óleos, gorduras e resinas. (material) | 0.030 | 24.40 | 0.73 |
| mt08lim010a | kg | Abrasivo para limpeza através de jato a pressão, formado por partículas de silicato de alumínio. (material) | 1.050 | 0.64 | 0.67 |
| mt09reh020d | kg | Primer ativo monocomponente modificado com polímeros, MasterEmaco P 5000 AP "MBCC de Sika", de cor cinza claro, de endurecimento rápido, para a proteção e passivação de armaduras de aço, e como ponte de aderência entre argamassa de reparação e concreto existente. (material) | 0.480 | 8.68 | 4.17 |
| mt09red110c | kg | Argamassa fluida, de elevada resistência mecânica e retração compensada, com uma resistência à compressão aos 28 dias maior ou igual a 78,5 N/mm² e um módulo de elasticidade maior ou igual a 20000 N/mm², Euroclasse A1 de reação ao fogo, para reparação estrutural do concreto. (material) | 23.100 | 2.00 | 46.20 |
| mt50spa052b | m | Pranchão de madeira de pinho, de 20x7,2 cm. (material) | 0.200 | 15.98 | 3.20 |
| mt50spa101 | kg | Pregos de aço. (material) | 0.009 | 4.74 | 0.04 |
| mt50spa081a | Un | Escora metálica telescópica, até 3 m de altura. (material) | 0.013 | 48.68 | 0.63 |
| mq05mai030 | h | Martelo pneumático. (equipamento) | 0.313 | 16.81 | 5.26 |
| mq05pdm110 | h | Compressor portátil diesel média pressão 10 m³/min. (equipamento) | 0.156 | 28.51 | 4.45 |
| mq08lch010 | h | Equipamento de jato de areia à pressão. (equipamento) | 0.035 | 11.79 | 0.41 |
| mq06pym010 | h | Misturadora-bombeadora para argamassas e gessos projetados, de 3 m³/h. (equipamento) | 0.005 | 31.33 | 0.16 |
| mo020 | h | Pedreiro. (mão de obra) | 0.966 | 32.24 | 31.14 |
| mo113 | h | Auxiliar de serviços gerais. (mão de obra) | 0.966 | 27.81 | 26.86 |
| % | % | Custos diretos complementares | 2 % | 123.92 | 2.48 |
|  |  | Custos diretos |  |  | 126.40 |
