# Reparação de elemento de laje de madeira, através de prótese de argamassa à base de resina epóxi e armadura

- Propriedade do ficheiro: CYPE INGENIEROS, S.A.
- Formato: FIEBDC-3/2002
- Âmbito geográfico: Brasil
- Moeda: BRL
- Custos indiretos: 3.00 %
- Despesas gerais: 13.00 %
- Lucro: 6.00 %
- IVA: 17.00 %

## E Estruturas

### EM Madeira

#### EMY Reparações

**EMY230** Un Reparação de elemento de laje de madeira, através de prótese de argamassa à base de resina epóxi e armadura.
Reparação de extremo de vigota de laje de madeira, eliminando a zona deteriorada e colocando uma prótese de 10x15x50 cm de argamassa fluida de pega rápida, de dois componentes à base de resina epóxi, MasterFlow 150 "MBCC de Sika", armado com 4 barras nervuradas de fibra de vidro reforçada com resina de poliéster, de 0,6 m de comprimento cada uma e 12 mm de diâmetro, ancorados à vigota com resina epóxi-acrilato, livre de estireno, MasterFlow 920 AN "MBCC de Sika", de altas resistências, aplicada nos furos realizados na parte sã da madeira, com aplicação prévia de calda da mesma argamassa epóxi na superfície da madeira. Montagem e desmontagem do sistema de escoramento e fôrmas da zona que requer a prótese. Montagem e desmontagem de escoramento.
Inclui: Instalação das escoras. Corte da zona danificada e saneamento. Execução dos furos na madeira sã. Montagem do sistema de escoramento e fôrmas. Vedação das fôrmas. Colocação das barras nervurados nos furos. Derramamento da argamassa. Enchimento dos furos com resina. Desmontagem do sistema de escoramento e fôrmas. Desmontagem e remoção das escoras. Remoção e acumulação de entulho. Carga de entulho em caminhão ou caçamba.
Critério de medição de projeto: Número de unidades previstas, segundo documentação gráfica de Projeto.
Critério de quantitativos de obra: Medir-se-á o número de unidades realmente executadas segundo especificações de Projeto.

| Código | Un | Descrição | Rendimento | Preço | Importância |
|---|---|---|---|---|---|
| mt08ema050b | m³ | Madeira para fôrmas, de 26 mm de espessura. (material) | 0.006 | 973.54 | 5.84 |
| mt08var050 | kg | Arame galvanizado para atar, de 1,30 mm de diâmetro. (material) | 0.100 | 3.79 | 0.38 |
| mt08var060 | kg | Pregos de aço de 20x100 mm. (material) | 0.050 | 22.13 | 1.11 |
| mt08dba010d | l | Agente desmoldante, à base de óleos especiais, emulsionante em água, para fôrmas metálicas, fenólicas ou de madeira. (material) | 0.030 | 4.56 | 0.14 |
| mt50spa050m | m³ | Pranchão de madeira de pinho, dimensões 20x7,2 cm. (material) | 0.001 | 1110.59 | 1.11 |
| mt50spa101 | kg | Pregos de aço. (material) | 0.053 | 4.74 | 0.25 |
| mt50spa081a | Un | Escora metálica telescópica, até 3 m de altura. (material) | 0.014 | 48.68 | 0.68 |
| mt26reh100f | Un | Cartucho de 380 ml de resina epóxi-acrilato, livre de estireno, MasterFlow 920 AN "MBCC de Sika", de dois componentes, com dosificador e boca de mistura automática, para ancoragens estruturais verticais e horizontais. (material) | 0.585 | 43.63 | 25.52 |
| mt07cef010f | m | Barra nervurada de fibra de vidro reforçada com resina de poliéster, de 12 mm de diâmetro, com superfície areada como melhoria da aderência, para armadura e reforço estrutural. (material) | 2.400 | 22.88 | 54.91 |
| mt09reh321d | kg | Argamassa fluida de pega rápida, de dois componentes à base de resina epóxi, MasterFlow 150 "MBCC de Sika", com endurecedor amínico, sem retração, de elevada resistência mecânica, impermeável à água e com alta resistência aos agentes químicos, para ancoragens e enchimentos. (material) | 12.750 | 16.35 | 208.46 |
| mq09sie010 | h | Motoserra a gasolina, de 50 cm de lâmina e 2 kW de potência. (equipamento) | 0.063 | 12.36 | 0.78 |
| op00tal010 |  | Furadeira. | 1.000 | 0.00 | 0.00 |
| mo020 | h | Pedreiro. (mão de obra) | 0.901 | 32.24 | 29.05 |
| mo112 | h | Servente de pedreiro. (mão de obra) | 0.515 | 28.03 | 14.44 |
| mo058 | h | Ajudante de carpinteiro. (mão de obra) | 0.278 | 30.09 | 8.37 |
| mo113 | h | Auxiliar de serviços gerais. (mão de obra) | 0.278 | 27.81 | 7.73 |
| % | % | Custos diretos complementares | 2 % | 358.77 | 7.18 |
|  |  | Custos diretos |  |  | 365.95 |
