# Reparação de elemento de laje de madeira, através de prótese de madeira e armadura

- Propriedade do ficheiro: CYPE INGENIEROS, S.A.
- Formato: FIEBDC-3/2002
- Âmbito geográfico: Brasil
- Moeda: BRL
- Custos indiretos: 3.00 %
- Despesas gerais: 13.00 %
- Lucro: 6.00 %
- IVA: 17.00 %

## E Estruturas

### EM Madeira

#### EMY Reparações

**EMY240** Un Reparação de elemento de laje de madeira, através de prótese de madeira e armadura.
Reparação de extremo de vigota de laje de madeira, eliminando a zona deteriorada e colocando uma prótese de 10x15x50 cm de madeira serrada de abeto (Abies alba), acabamento polido, para aplicações estruturais, classe resistente C24 e proteção contra agentes bióticos que corresponde com a classe de penetração NP2 (3 mm nas faces laterais do alburno), colada à madeira sã através de resina epóxi-acrilato, livre de estireno, MasterFlow 920 AN "MBCC de Sika". União da prótese e da restante madeira sã através de 4 barras nervuradas de fibra de vidro reforçada com resina de poliéster, de 0,6 m de comprimento cada uma e 12 mm de diâmetro, alojadas em furos realizados na prótese e na madeira sã, e enchimento dos furos com a mesma resina. Montagem e desmontagem de escoramento.
Inclui: Instalação das escoras. Corte da zona danificada e saneamento. Marcação e ajuste da prótese de madeira. Aplicação da resina sobre a madeira sã. Colocação da prótese e fixação provisória da mesma. Execução dos furos, perfurando tanto a madeira sã como a prótese. Colocação das barras nervurados nos furos. Enchimento dos furos com resina. Desmontagem do sistema de escoramento e fôrmas. Desmontagem e remoção das escoras. Remoção e acumulação de entulho. Carga de entulho em caminhão ou caçamba.
Critério de medição de projeto: Número de unidades previstas, segundo documentação gráfica de Projeto.
Critério de quantitativos de obra: Medir-se-á o número de unidades realmente executadas segundo especificações de Projeto.

| Código | Un | Descrição | Rendimento | Preço | Importância |
|---|---|---|---|---|---|
| mt08ema050b | m³ | Madeira para fôrmas, de 26 mm de espessura. (material) | 0.006 | 973.54 | 5.84 |
| mt08var050 | kg | Arame galvanizado para atar, de 1,30 mm de diâmetro. (material) | 0.100 | 3.79 | 0.38 |
| mt08var060 | kg | Pregos de aço de 20x100 mm. (material) | 0.050 | 22.13 | 1.11 |
| mt08dba010d | l | Agente desmoldante, à base de óleos especiais, emulsionante em água, para fôrmas metálicas, fenólicas ou de madeira. (material) | 0.030 | 4.56 | 0.14 |
| mt50spa050m | m³ | Pranchão de madeira de pinho, dimensões 20x7,2 cm. (material) | 0.001 | 1110.59 | 1.11 |
| mt50spa101 | kg | Pregos de aço. (material) | 0.140 | 4.74 | 0.66 |
| mt50spa081a | Un | Escora metálica telescópica, até 3 m de altura. (material) | 0.014 | 48.68 | 0.68 |
| mt26reh100f | Un | Cartucho de 380 ml de resina epóxi-acrilato, livre de estireno, MasterFlow 920 AN "MBCC de Sika", de dois componentes, com dosificador e boca de mistura automática, para ancoragens estruturais verticais e horizontais. (material) | 0.639 | 43.63 | 27.88 |
| mt07mee014ia | m³ | Madeira serrada de abeto (Abies alba), acabamento polido, para aplicações estruturais, classe resistente C24 e proteção contra agentes bióticos que corresponde com a classe de penetração NP2 (3 mm nas faces laterais do alburno), trabalhada em oficina. (material) | 0.008 | 1541.14 | 12.33 |
| mt07cef010f | m | Barra nervurada de fibra de vidro reforçada com resina de poliéster, de 12 mm de diâmetro, com superfície areada como melhoria da aderência, para armadura e reforço estrutural. (material) | 2.400 | 22.88 | 54.91 |
| mq09sie010 | h | Motoserra a gasolina, de 50 cm de lâmina e 2 kW de potência. (equipamento) | 0.063 | 12.36 | 0.78 |
| op00tal010 |  | Furadeira. | 1.000 | 0.00 | 0.00 |
| mo020 | h | Pedreiro. (mão de obra) | 0.631 | 32.24 | 20.34 |
| mo112 | h | Servente de pedreiro. (mão de obra) | 0.360 | 28.03 | 10.09 |
| mo058 | h | Ajudante de carpinteiro. (mão de obra) | 0.278 | 30.09 | 8.37 |
| mo113 | h | Auxiliar de serviços gerais. (mão de obra) | 0.278 | 27.81 | 7.73 |
| % | % | Custos diretos complementares | 2 % | 152.35 | 3.05 |
|  |  | Custos diretos |  |  | 155.40 |
