# Reforço de alvenaria cerâmica aparente, com argamassa e rede

- Propriedade do ficheiro: CYPE INGENIEROS, S.A.
- Formato: FIEBDC-3/2002
- Âmbito geográfico: Brasil
- Moeda: BRL
- Custos indiretos: 3.00 %
- Despesas gerais: 13.00 %
- Lucro: 6.00 %
- IVA: 17.00 %

## F Fachadas, paredes, divisórias e proteções

### FF Alvenaria não estrutural

#### FFY Reconstruções, reparações e reforços

**FFY040** m² Reforço de alvenaria cerâmica aparente, com argamassa e rede.
Reforço da face interior de alvenaria cerâmica aparente, através de picagem com meios manuais; emboço de cimento, aplicado diretamente, acabamento superficial rugoso, com argamassa de cimento M-5; colocação de rede de torção tripla, de 13 mm de espaçamento da malha e 0,7 mm de diâmetro, acabamento galvanizado, fixada à alvenaria com buchas de expansão e emboço com argamassa reparadora, reforçada com fibras, resistente aos sulfatos, de alta resistência mecânica e retração compensada, com uma resistência à compressão aos 28 dias maior ou igual a 40 N/mm² e um módulo de elasticidade maior ou igual a 17000 N/mm², Euroclasse A1 de reação ao fogo, composta por cimentos especiais, inertes selecionados, aditivos e fibras, em camada de 15 mm de espessura média, acabamento afagado, aplicado manualmente e pressionando a argamassa com uma desempenadeira sobre a superfície.
Inclui: Preparação da superfície suporte. Umedecimento da superfície suporte. Aplicação da argamassa. Colocação da malha. Umedecimento da superfície suporte. Preparação da mistura. Aplicação do produto. Cura. Limpeza dos restos da obra. Remoção e acumulação dos restos gerados. Carga dos restos gerados para caminhão ou contendor.
Critério de medição de projeto: Superfície medida segundo documentação gráfica de Projeto.
Critério de quantitativos de obra: Medir-se-á a superfície realmente executada segundo especificações de Projeto.

| Código | Un | Descrição | Rendimento | Preço | Importância |
|---|---|---|---|---|---|
| mt09mor010c | m³ | Argamassa de cimento CEM II/B-L 32,5 N tipo M-5, confeccionada em obra com 230 kg/m³ de cimento e uma proporção em volume 1/6. (material) | 0.015 | 282.78 | 4.24 |
| mt52mtt010a | m² | Rede de torção tripla, de 13 mm de espaçamento da malha e 0,7 mm de diâmetro, acabamento galvanizado. (material) | 1.050 | 3.72 | 3.91 |
| mt07aaa012 | Un | Bucha de expansão M6, FISCHER FNA II 6X30/5". (material) | 1.100 | 1.20 | 1.32 |
| mt28mrp011g | kg | Argamassa reparadora, reforçada com fibras, resistente aos sulfatos, de alta resistência mecânica e retração compensada, com uma resistência à compressão aos 28 dias maior ou igual a 40 N/mm² e um módulo de elasticidade maior ou igual a 17000 N/mm², Euroclasse A1 de reação ao fogo, composta por cimentos especiais, inertes selecionados, aditivos e fibras, aplicado em espessuras até 35 mm na vertical e 75 mm na horizontal, para reparar elementos construtivos de concreto estrutural. (material) | 30.000 | 1.96 | 58.80 |
| mo020 | h | Pedreiro. (mão de obra) | 0.481 | 32.24 | 15.51 |
| mo113 | h | Auxiliar de serviços gerais. (mão de obra) | 0.481 | 27.81 | 13.38 |
| % | % | Custos diretos complementares | 2 % | 97.16 | 1.94 |
|  |  | Custos diretos |  |  | 99.10 |
