# Impermeabilização de reservatório de água com revestimento sintético

- Propriedade do ficheiro: CYPE INGENIEROS, S.A.
- Formato: FIEBDC-3/2002
- Âmbito geográfico: Brasil
- Moeda: BRL
- Custos indiretos: 3.00 %
- Despesas gerais: 13.00 %
- Lucro: 6.00 %
- IVA: 17.00 %

## N Isolamentos e impermeabilizações

### NI Impermeabilizações

#### NIA Poços de elevadores, reservatórios e piscinas

**NIA200** m² Impermeabilização de reservatório de água com revestimento sintético.
Impermeabilização de reservatório de água constituído por muro de superfície lisa de concreto, elementos pré-fabricados de concreto ou rebocos de argamassa rica em cimento, com duas demãos de revestimento contínuo elástico impermeabilizante, acabamento acetinado, cor branco, de 1,2 mm de espessura mínima; com prévia aplicação de uma demão de primer de dois componentes, à base de resina epóxi em dispersão aquosa, incolor, acabamento acetinado. Inclusive geotêxtil não tecido de fibras de poliéster e massa tixotrópica, para a resolução de pontos singulares.
Inclui: Limpeza e preparação da superfície. Aplicação de primer. Resolução dos pontos singulares. Aplicação do impermeabilizante.
Critério de medição de projeto: Superfície medida segundo documentação gráfica de Projeto.
Critério de quantitativos de obra: Medir-se-á a superfície realmente executada segundo especificações de Projeto.

| Código | Un | Descrição | Rendimento | Preço | Importância |
|---|---|---|---|---|---|
| mt15dag500a | l | Primer de dois componentes, à base de resina epóxi em dispersão aquosa, incolor, acabamento acetinado, para aplicar com trincha, rolo ou pistola. (material) | 0.200 | 234.18 | 46.84 |
| mt15dag502a | kg | Massa tixotrópica à base de poliuretano líquido, cor cinza. (material) | 0.120 | 130.70 | 15.68 |
| mt15dag504a | m² | Geotêxtil não tecido de fibras de poliéster, de 100 g/m² de massa superficial e 0,82 mm de espessura, fornecido em rolos de 0,2x100 m. (material) | 0.100 | 20.60 | 2.06 |
| mt15dag501a | kg | Revestimento contínuo elástico impermeabilizante, à base de resina de poliuretano monocomponente, dióxido de titânio, pigmentos, pigmentos extendedores selecionados, acabamento acetinado, cor branco, anti-caruncho e anti-verdete, com resistência aos álcalis, para aplicar com trincha, rolo ou pistola. (material) | 2.000 | 105.10 | 210.20 |
| mo032 | h | Aplicador de produtos impermeabilizantes. (mão de obra) | 0.827 | 32.24 | 26.66 |
| mo070 | h | Ajudante de aplicador de produtos impermeabilizantes. (mão de obra) | 0.827 | 30.23 | 25.00 |
| % | % | Custos diretos complementares | 2 % | 326.44 | 6.53 |
|  |  | Custos diretos |  |  | 332.97 |
