# Reparação de impermeabilização de reservatórios de água, balsas ou piscinas, com argamassa

- Propriedade do ficheiro: CYPE INGENIEROS, S.A.
- Formato: FIEBDC-3/2002
- Âmbito geográfico: Brasil
- Moeda: BRL
- Custos indiretos: 3.00 %
- Despesas gerais: 13.00 %
- Lucro: 6.00 %
- IVA: 17.00 %

## N Isolamentos e impermeabilizações

### NI Impermeabilizações

#### NIA Poços de elevadores, reservatórios e piscinas

**NIA022** m² Reparação de impermeabilização de reservatórios de água, balsas ou piscinas, com argamassa.
Reparação de impermeabilização de reservatório de água constituído por muro de superfície lisa de concreto, elementos pré-fabricados de concreto ou rebocos de argamassa rica em cimento, com argamassa leve impermeabilizante flexível monocomponente, MasterSeal 6100 FX "MBCC de Sika", cor cinza, com certificado de potabilidade, aplicada com trincha em duas ou mais camada sobre o suporte humedecido, até conseguir uma espessura mínima total de 2 mm.
Critérios considerados na determinação do preço da unidade de obra: O preço não inclui a impermeabilização de esquinas e encontros.
Inclui: Humidificação do suporte. Aplicação de uma primeira camada sobre o suporte humedecido. Secagem. Umedecimento da primeira camada e espalhamento de camadas sucessivas, cruzadas em relação à camada anterior. Correção de falhas e limpeza final. Cura.
Critério de medição de projeto: Superfície medida segundo documentação gráfica de Projeto.
Critério de quantitativos de obra: Medir-se-á a superfície realmente executada segundo especificações de Projeto.

| Código | Un | Descrição | Rendimento | Preço | Importância |
|---|---|---|---|---|---|
| mt09bmr240g | kg | Argamassa leve impermeabilizante flexível monocomponente, MasterSeal 6100 FX "MBCC de Sika", cor cinza, com certificado de potabilidade, à base de cimentos leves especiais e inertes selecionados, com polímeros em pó, sem cheiro, de endurecimento rápido, permeável ao vapor de água, com resistência aos raios UV e efeito protetor face à carbonatação, Euroclasse F de reação ao fogo, para aplicar em interiores e exteriores. (material) | 2.200 | 16.70 | 36.74 |
| mo032 | h | Aplicador de produtos impermeabilizantes. (mão de obra) | 0.113 | 32.24 | 3.64 |
| mo070 | h | Ajudante de aplicador de produtos impermeabilizantes. (mão de obra) | 0.113 | 30.23 | 3.42 |
| % | % | Custos diretos complementares | 2 % | 43.80 | 0.88 |
|  |  | Custos diretos |  |  | 44.68 |
