# Impermeabilização sob revestimento em locais úmidos, com argamassa

- Propriedade do ficheiro: CYPE INGENIEROS, S.A.
- Formato: FIEBDC-3/2002
- Âmbito geográfico: Brasil
- Moeda: BRL
- Custos indiretos: 3.00 %
- Despesas gerais: 13.00 %
- Lucro: 6.00 %
- IVA: 17.00 %

## N Isolamentos e impermeabilizações

### NI Impermeabilizações

#### NIH Área molhada

**NIH050** m² Impermeabilização sob revestimento em locais úmidos, com argamassa.
Impermeabilização sob revestimento cerâmico ou de pedra, em paramentos verticais e horizontais de locais úmidos, com argamassa cimentícia impermeabilizante flexível bicomponente MasterSeal 550 "MBCC de Sika", de cor branca, de 2 mm de espessura média.
Critérios considerados na determinação do preço da unidade de obra: O preço não inclui o revestimento.
Inclui: Amassamento. Aplicação de uma primeira camada, apertando o produto sobre o suporte humedecido. Secagem. Aplicação de uma segunda camada com a mesma consistência da primeira. Correção de falhas e limpeza final.
Critério de medição de projeto: Superfície medida segundo documentação gráfica de Projeto.
Critério de quantitativos de obra: Medir-se-á a superfície realmente executada segundo especificações de Projeto.

| Código | Un | Descrição | Rendimento | Preço | Importância |
|---|---|---|---|---|---|
| mt09bmr220h | kg | Argamassa cimentícia impermeabilizante flexível bicomponente MasterSeal 550 "MBCC de Sika", de cor branca, com resistência aos sulfatos, ao gelo e à intempérie e apta para estar em contato com agua potável, Euroclasse F de reação ao fogo, para aplicar em interiores e exteriores. (material) | 3.000 | 2.03 | 6.09 |
| mo032 | h | Aplicador de produtos impermeabilizantes. (mão de obra) | 0.114 | 32.24 | 3.68 |
| mo070 | h | Ajudante de aplicador de produtos impermeabilizantes. (mão de obra) | 0.057 | 30.23 | 1.72 |
| % | % | Custos diretos complementares | 2 % | 11.49 | 0.23 |
|  |  | Custos diretos |  |  | 11.72 |
