# Impermeabilização de muro de concreto em contato com o terreno, pela sua face interior, com calda elástica de cimento

- Propriedade do ficheiro: CYPE INGENIEROS, S.A.
- Formato: FIEBDC-3/2002
- Âmbito geográfico: Brasil
- Moeda: BRL
- Custos indiretos: 3.00 %
- Despesas gerais: 13.00 %
- Lucro: 6.00 %
- IVA: 17.00 %

## N Isolamentos e impermeabilizações

### NI Impermeabilizações

#### NIM Muros em contato com o terreno

**NIM016** m² Impermeabilização de muro de concreto em contato com o terreno, pela sua face interior, com calda elástica de cimento.
Impermeabilização de muro de concreto em contato com o terreno, pela sua face interior, através de duas camadas de argamassa cimentícia impermeabilizante flexível bicomponente MasterSeal 550 "MBCC de Sika", de cor cinza, (rendimento: 1,5 kg/m² a primeira camada e 1,5 kg/m² a segunda camada).
Inclui: Aplicação da primeira camada. Aplicação da segunda camada.
Critério de medição de projeto: Superfície medida segundo documentação gráfica de Projeto.
Critério de quantitativos de obra: Medir-se-á a superfície realmente executada segundo especificações de Projeto.

| Código | Un | Descrição | Rendimento | Preço | Importância |
|---|---|---|---|---|---|
| mt09bmr220g | kg | Argamassa cimentícia impermeabilizante flexível bicomponente MasterSeal 550 "MBCC de Sika", de cor cinza, com resistência aos sulfatos, ao gelo e à intempérie e apta para estar em contato com agua potável, Euroclasse F de reação ao fogo, para aplicar em interiores e exteriores. (material) | 3.000 | 2.03 | 6.09 |
| mq06pym010 | h | Misturadora-bombeadora para argamassas e gessos projetados, de 3 m³/h. (equipamento) | 0.116 | 31.33 | 3.63 |
| mo032 | h | Aplicador de produtos impermeabilizantes. (mão de obra) | 0.097 | 32.24 | 3.13 |
| mo070 | h | Ajudante de aplicador de produtos impermeabilizantes. (mão de obra) | 0.097 | 30.23 | 2.93 |
| % | % | Custos diretos complementares | 2 % | 15.78 | 0.32 |
|  |  | Custos diretos |  |  | 16.10 |
