# Cobertura plana acessível, não ventilada, com piso fixo, tipo invertida, para utilização esportiva. Impermeabilização com lâminas asfálticas, tipo monocamada

- Propriedade do ficheiro: CYPE INGENIEROS, S.A.
- Formato: FIEBDC-3/2002
- Âmbito geográfico: Brasil
- Moeda: BRL
- Custos indiretos: 3.00 %
- Despesas gerais: 13.00 %
- Lucro: 6.00 %
- IVA: 17.00 %

## Q Coberturas

### QA Planas acessíveis, não ventiladas

#### QAD Com piso fixo, para utilização esportiva

**QAD020** m² Cobertura plana acessível, não ventilada, com piso fixo, tipo invertida, para utilização esportiva. Impermeabilização com lâminas asfálticas, tipo monocamada.
Cobertura plana acessível, não ventilada, com piso fixo, tipo invertida, caimento de 1% a 5%, para utilização esportiva. FORMAÇÃO DE PENDENTES: com guias de espigões, água furtada e juntas com mestras de bloco cerâmico furado duplo e camada de argila expandida, descarregada a seco e consolidada na superfície com calda de cimento, proporcionando uma resistência à compressão de 1 MPa e com uma condutibilidade térmica de 0,087 W/(mK), com espessura média de 10 cm; com camada de regularização de argamassa de cimento, confeccionada em obra, dosificação 1:6 de 4 cm de espessura, acabamento afagado; IMPERMEABILIZAÇÃO: tipo monocamada, colada, formada por membrana de betume modificado com elastômero SBS, de 3,5 mm de espessura, com armadura de feltro de poliéster não tecido de 160 g/m² prévia aplicação de primer com emulsão asfáltica aniônica com cargas; CAMADA SEPARADORA SOB ISOLAMENTO: geotêxtil não tecido composto por fibras de poliéster entrelaçadas, (150 g/m²); ISOLAMENTO TÉRMICO: painel rígido de poliestireno extrudido, de superfície lisa e borda lateral a meia madeira, de 40 mm de espessura, resistência à compressão >= 300 kPa; CAMADA SEPARADORA SOB CAMADA DE REFORÇO: geotêxtil não tecido composto por fibras de poliéster entrelaçadas, (150 g/m²); CAMADA DE REFORÇO: argamassa de cimento CEM II/B-L 32,5 N tipo M-10 de 4 cm de espessura; CAMADA SEPARADORA SOB PROTEÇÃO: geotêxtil não tecido composto por fibras de poliéster entrelaçadas, (200 g/m²); CAMADA DE PROTEÇÃO: revestimento contínuo sintético, formado pela aplicação sucessiva de uma camada de argamassa epóxi bicomponente, abrasão Taber a seco < 0,2 g e rendimento aproximado de 0,80 kg/m²; duas camadas de argamassa bicomponente à base de resinas acrílico-epóxi, abrasão Taber a seco < 0,2 g e rendimento aproximado de 0,4 kg/m² por camada; e uma camada de vedação com tinta bicomponente à base de resinas acrílico-epóxi, abrasão Taber a seco < 0,2 g, viscosidade > 40 poises e rendimento aproximado de 0,2 kg/m²; espalhadas à mão com rodo de borracha em camadas uniformes com uma espessura total aproximada de 1,0 mm, colocado sobre base de concreto C25 classe de agressividade ambiental II e tipo de ambiente urbano, brita 1, consistência S50 de 10 cm de espessura, armado com tela eletrossoldada T 196 30x10 cm de aço CA-60.
Critérios considerados na determinação do preço da unidade de obra: O preço não inclui a execução e a vedação das juntas nem a execução de arremates nos encontros com paramentos e drenagens.
Inclui: Marcação dos pontos singulares. Marcação dos caimentos e traçado de espigões, águas furtadas e juntas. Formação de caimentos com guias de espigões, água furtada e juntas com mestras de bloco. Enchimento de juntas com poliestireno expandido. Descarga a seco da argila expandida até alcançar o nível das mestras, e consolidação com calda de cimento. Descarga, espalhamento e nivelamento da argamassa de regularização. Limpeza e preparação da superfície. Aplicação da emulsão asfáltica. Colocação da impermeabilização. Colocação da camada separadora sob isolamento. Revisão da superfície base na qual se realiza a fixação do isolamento de acordo com as exigências da técnica a utilizar. Corte, ajuste e colocação do isolamento. Colocação da camada separadora sob proteção. Colocação da tela eletrossoldada com separadores certificados. Concretagem e compactação do concreto. Aplicação das sucessivas camadas que formam o revestimento esportivo.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 3.000 | 0.71 | 2.13 |
| mt01arl030a | m³ | Argila expandida, fornecida em sacos. (material) | 0.100 | 407.02 | 40.70 |
| mt09lec020b | m³ | Calda de cimento CEM II/B-L 32,5 N 1/3. (material) | 0.010 | 276.15 | 2.76 |
| mt16pea020b | m² | Painel rígido de poliestireno expandido, borda lateral reta, de 20 mm de espessura, resistência térmica 0,55 m²K/W, condutibilidade térmica 0,036 W/(mK), para junta de dilatação. (material) | 0.010 | 8.98 | 0.09 |
| mt08aaa010a | m³ | Água. (material) | 0.008 | 3.79 | 0.03 |
| mt01arg005a | t | Areia de pedreira, para argamassa preparada em obra. (material) | 0.065 | 50.71 | 3.30 |
| mt08cem002 | kg | Cimento cinza em sacos. (material) | 10.000 | 0.63 | 6.30 |
| mt14lba010g | m² | Membrana de betume modificado com elastômero SBS, de 3,5 mm de espessura, massa nominal 4 kg/m², com armadura de feltro de poliéster não tecido de 160 g/m², de superfície não protegida. (material) | 1.100 | 46.38 | 51.02 |
| mt14iea020c | kg | Emulsão asfáltica aniônica com cargas. (material) | 0.300 | 22.09 | 6.63 |
| mt14gsa020bc | m² | Geotêxtil não tecido composto por fibras de poliéster entrelaçadas, com uma resistência à tração longitudinal de 1,88 kN/m, uma resistência à tração transversal de 1,49 kN/m, uma abertura de cone ao ensaio de perfuração dinâmica segundo ISO 13433 inferior a 40 mm, resistência CBR ao punçoamento 0,3 kN e uma massa superficial de 150 g/m². (material) | 2.100 | 4.55 | 9.56 |
| mt16pxa010aaq | m² | Painel rígido de poliestireno extrudido, de superfície lisa e borda lateral a meia madeira, de 40 mm de espessura, resistência à compressão >= 300 kPa, resistência térmica 1,2 m²K/W, condutibilidade térmica 0,033 W/(mK), Euroclasse E de reação ao fogo, com código de designação XPS-EN 13164-T1-CS(10/Y)300-DS(70,90)-DLT(2)5-CC(2/1,5/50)125-WL(T)0,7-WD(V)3-FTCD1. (material) | 1.050 | 52.60 | 55.23 |
| mt09mor010e | m³ | Argamassa de cimento CEM II/B-L 32,5 N tipo M-10, confeccionada em obra com 320 kg/m³ de cimento e uma proporção em volume 1/4. (material) | 0.040 | 326.92 | 13.08 |
| mt14gsa020ce | m² | Geotêxtil não tecido composto por fibras de poliéster entrelaçadas, com uma resistência à tração longitudinal de 1,63 kN/m, uma resistência à tração transversal de 2,08 kN/m, uma abertura de cone ao ensaio de perfuração dinâmica segundo ISO 13433 inferior a 27 mm, resistência CBR ao punçoamento 0,4 kN e uma massa superficial de 200 g/m². (material) | 1.050 | 6.24 | 6.55 |
| mt07ame060erc | m² | Tela eletrossoldada T 196 30x10 cm, com fios longitudinais de 5 mm de diâmetro e fios transversais de 5,0 mm de diâmetro, aço CA-60, segundo ABNT NBR 7481. (material) | 1.100 | 28.89 | 31.78 |
| mt10haf080iea | m³ | Concreto C25 classe de agressividade ambiental II e tipo de ambiente urbano, brita 1, consistência S50, dosado em central, segundo ABNT NBR 8953. (material) | 0.100 | 340.39 | 34.04 |
| mt47adc010a | kg | Argamassa epóxi bicomponente. (material) | 0.800 | 10.18 | 8.14 |
| mt47adc020a | kg | Argamassa bicomponente à base de resinas acrílico-epóxi. (material) | 0.800 | 33.37 | 26.70 |
| mt27pij030a | kg | Tinta bicomponente à base de resinas acrílico-epóxi. (material) | 0.200 | 36.76 | 7.35 |
| mq06hor010 | h | Betoneira elétrica com uma capacidade de amassamento de 160 l. (equipamento) | 0.038 | 12.69 | 0.48 |
| op00sop010 |  | Maçarico para solda de lâminas asfálticas. | 1.000 | 0.00 | 0.00 |
| mo020 | h | Pedreiro. (mão de obra) | 0.592 | 32.24 | 19.09 |
| mo113 | h | Auxiliar de serviços gerais. (mão de obra) | 1.187 | 27.81 | 33.01 |
| mo029 | h | Aplicador de lâminas impermeabilizantes. (mão de obra) | 0.183 | 32.24 | 5.90 |
| mo067 | h | Ajudante de aplicador de lâminas impermeabilizantes. (mão de obra) | 0.183 | 30.23 | 5.53 |
| mo054 | h | Montador de isolamentos. (mão de obra) | 0.057 | 33.54 | 1.91 |
| mo101 | h | Ajudante de montador de isolamentos. (mão de obra) | 0.057 | 27.93 | 1.59 |
| % | % | Custos diretos complementares | 2 % | 372.90 | 7.46 |
|  |  | Custos diretos |  |  | 380.36 |
