# Pintura apta para estar em contato com agua potável

- Propriedade do ficheiro: CYPE INGENIEROS, S.A.
- Formato: FIEBDC-3/2002
- Âmbito geográfico: Brasil
- Moeda: BRL
- Custos indiretos: 3.00 %
- Despesas gerais: 13.00 %
- Lucro: 6.00 %
- IVA: 17.00 %

## R Revestimentos e forros

### RO Pinturas específicas

#### ROH Em contato com agua potável

**ROH010** m² Pintura apta para estar em contato com agua potável.
Aplicação manual de duas demãos de revestimento sintético elástico impermeabilizante bicomponente à base de resinas de poliuretano alifático, sem dissolventes, MasterSeal M 808 "MBCC de Sika", com certificado de potabilidade, cor cinza, (rendimento: 0,25 kg/m² cada demão), sobre superfícies de aço em contato com agua potável.
Inclui: Preparação da mistura. Aplicação de duas demãos de acabamento.
Critério de medição de projeto: Superfície medida segundo documentação gráfica de Projeto, com o mesmo critério que o suporte base.
Critério de quantitativos de obra: Medir-se-á a superfície realmente executada segundo especificações de Projeto, com o mesmo critério que o suporte base.

| Código | Un | Descrição | Rendimento | Preço | Importância |
|---|---|---|---|---|---|
| mt15bas280c | kg | Revestimento sintético elástico impermeabilizante bicomponente à base de resinas de poliuretano alifático, sem dissolventes, MasterSeal M 808 "MBCC de Sika", com certificado de potabilidade, cor cinza, permeável ao vapor de água, com alta resistência aos agentes químicos e resistência à intempérie. (material) | 0.500 | 98.04 | 49.02 |
| op00tal020 |  | Furadeira com misturador. | 1.000 | 0.00 | 0.00 |
| mo038 | h | Pintor. (mão de obra) | 0.178 | 32.24 | 5.74 |
| mo076 | h | Ajudante de pintor. (mão de obra) | 0.178 | 30.23 | 5.38 |
| % | % | Custos diretos complementares | 2 % | 60.14 | 1.20 |
|  |  | Custos diretos |  |  | 61.34 |
