# Reparação de revestimento de argamassa com defeitos superficiais, com argamassa acrílica

- Propriedade do ficheiro: CYPE INGENIEROS, S.A.
- Formato: FIEBDC-3/2002
- Âmbito geográfico: Brasil
- Moeda: BRL
- Custos indiretos: 3.00 %
- Despesas gerais: 13.00 %
- Lucro: 6.00 %
- IVA: 17.00 %

## R Revestimentos e forros

### RY Preparações, proteções, reparações e reforços de revestimentos

#### RYY Reparações

**RYY010** m² Reparação de revestimento de argamassa com defeitos superficiais, com argamassa acrílica.
Reparação de revestimento de argamassa com defeitos superficiais através da aplicação de camada de argamassa à base de cimento hidráulico, tixotrópica e modificada com polímeros, MasterEmaco N 205 FC "MBCC de Sika", de cor cinza, com resistência à compressão aos 28 dias maior de 15 N/mm², Euroclasse F de reação ao fogo, de 3 mm de espessura média, com um rendimento de 5,4 kg/m², para proceder posteriormente ao seu acabamento final (não incluído neste preço). Inclusive umedecimento prévio do suporte.
Inclui: Humidificação do suporte. Aplicação da camada de argamassa.
Critério de medição de projeto: Superfície medida segundo documentação gráfica de Projeto.
Critério de quantitativos de obra: Medir-se-á a superfície realmente executada segundo especificações de Projeto.

| Código | Un | Descrição | Rendimento | Preço | Importância |
|---|---|---|---|---|---|
| mt09reh094d | kg | Argamassa à base de cimento hidráulico, tixotrópica e modificada com polímeros, MasterEmaco N 205 FC "MBCC de Sika", de cor cinza, com resistência à compressão aos 28 dias maior de 15 N/mm², Euroclasse F de reação ao fogo, composta de cimento, resinas especiais e areia, com efeito protetor face à carbonatação e resistência à intempérie, para reparação superficial e acabamento de estruturas de concreto. (material) | 5.400 | 2.83 | 15.28 |
| mo039 | h | Pedreiro de acabamento. (mão de obra) | 0.115 | 32.24 | 3.71 |
| mo111 | h | Servente de pedreiro de acabamento. (mão de obra) | 0.115 | 28.03 | 3.22 |
| % | % | Custos diretos complementares | 2 % | 22.21 | 0.44 |
|  |  | Custos diretos |  |  | 22.65 |
