# Reparação de piso em áreas públicas, com argamassa à base de cimento

- Propriedade do ficheiro: CYPE INGENIEROS, S.A.
- Formato: FIEBDC-3/2002
- Âmbito geográfico: Brasil
- Moeda: BRL
- Custos indiretos: 3.00 %
- Despesas gerais: 13.00 %
- Lucro: 6.00 %
- IVA: 17.00 %

## U Urbanização interna do lote

### UY Reparações

#### UYP Áreas públicas

**UYP010** m² Reparação de piso em áreas públicas, com argamassa à base de cimento.
Reparação de piso em áreas públicas, de superfície horizontal, com argamassa fluida, de pega rápida, MasterEmaco T 800 DUO "MBCC de Sika", de retração compensada, com uma resistência à compressão aos 28 dias maior ou igual a 80 N/mm² e um módulo de elasticidade maior ou igual a 30000 N/mm², Euroclasse A1 de reação ao fogo, com resistência à compressão de 60 N/mm², resistência à flexão de 7 N/mm², composta de cimentos especiais, inertes selecionados e aditivos, com um tamanho máximo de partícula de 2 mm, aplicada manualmente, em camada de 50 mm de espessura média.
Inclui: Umedecimento da superfície suporte. Preparação da mistura. Aplicação do produto. Cura.
Critério de medição de projeto: Superfície medida segundo documentação gráfica de Projeto.
Critério de quantitativos de obra: Medir-se-á a superfície realmente executada segundo especificações de Projeto.

| Código | Un | Descrição | Rendimento | Preço | Importância |
|---|---|---|---|---|---|
| mt09reh141b | kg | Argamassa fluida, de pega rápida, MasterEmaco T 800 DUO "MBCC de Sika", de retração compensada, com uma resistência à compressão aos 28 dias maior ou igual a 80 N/mm² e um módulo de elasticidade maior ou igual a 30000 N/mm², Euroclasse A1 de reação ao fogo, com resistência à compressão de 60 N/mm², resistência à flexão de 7 N/mm², composta de cimentos especiais, inertes selecionados e aditivos, com um tamanho máximo de partícula de 2 mm, com resistência aos sulfatos e aos cloretos, impermeável à água e alta resistência a ciclos de gelo-degelo. (material) | 100.000 | 2.70 | 270.00 |
| mt08aaa010a | m³ | Água. (material) | 0.010 | 3.79 | 0.04 |
| mo041 | h | Oficial de obras de construção civil. (mão de obra) | 0.659 | 32.24 | 21.25 |
| mo087 | h | Ajudante de obras de construção civil. (mão de obra) | 0.659 | 30.23 | 19.92 |
| % | % | Custos diretos complementares | 2 % | 311.21 | 6.22 |
|  |  | Custos diretos |  |  | 317.43 |
