# Lastro ou contrapeso de concreto simples para estabilizador de fachada

- Propriedade do ficheiro: CYPE Ingenieros S.A.
- Formato: FIEBDC-3/2016
- Programa: Gerador de preços para construção civil. CYPE Ingenieros, S.A.
- Data: 26/09/2024
- Âmbito geográfico: Brasil
- Moeda: BRL
- Custos indiretos: 3 %
- Despesas gerais: 13 %
- Lucro: 6 %
- IVA: 17 %

## 0 Trabalhos preliminares

### 0F Estabilizadores de fachada

#### 0FC Contrapesos

**0FC010** Un Lastro ou contrapeso de concreto simples para estabilizador de fachada.
Lastro ou contrapeso de concreto simples, para fixação de estabilizador de fachada, de 1x2x2 m, realizado com concreto C15 classe de agressividade ambiental I e tipo de ambiente rural, brita 1, consistência S100 dosado em central e concretagem com bomba; montagem e desmontagem de sistema de escoramento e fôrmas recuperáveis, realizado com painéis metálicos, amortizáveis em 200 utilizações. Incluindo lâmina de polietileno para proteção do piso existente na via pública e líquido desmoldante MasterFinish RL 294 "MBCC de Sika", para evitar a aderência do concreto às fôrmas.
Critérios considerados na determinação do preço da unidade de obra: O preço inclui a demolição do lastro ou contrapeso com martelo pneumático e a carga manual de entulho em caminhão ou caçamba.
Inclui: Marcação. Colocação da tela de polietileno. Montagem do sistema de escoramento e fôrmas. Concretagem e compactação do concreto. Coroamento e nivelamento do elemento. Desmontagem do sistema de escoramento e fôrmas. Cura do concreto. Demolição do elemento. Fragmentação do entulho em peças manejáveis. Remoção e acumulação de entulho. Carga manual de entulho em caminhão ou caçamba.
Critério de medição de projeto: Número de unidades previstas, segundo documentação gráfica de Projeto.
Critério de quantitativos de obra: Medir-se-á o número de unidades realmente executadas segundo especificações de Projeto.

| Código | Un | Descrição | Rendimento | Preço | Importância |
|---|---|---|---|---|---|
| mt16png010c | m² | Filme de polietileno de 0,15 mm de espessura e 138 g/m² de massa superficial. (material) | 2.2 | 2.01 | 4.422 |
| mt08eme040 | m² | Painéis metálicos de várias dimensões, para fôrmas de elementos de concreto. (material) | 0.06 | 131.49 | 7.889 |
| mt50spa052b | m | Pranchão de madeira de pinho, de 20x7,2 cm. (material) | 0.24 | 15.98 | 3.835 |
| mt50spa081a | Un | Escora metálica telescópica, até 3 m de altura. (material) | 0.16 | 48.68 | 7.789 |
| mt08eme051a | m | Fita de aço galvanizado, para fôrmas metálicas. (material) | 1.2 | 0.73 | 0.876 |
| mt08var050 | kg | Arame galvanizado para atar, de 1,30 mm de diâmetro. (material) | 0.6 | 3.79 | 2.274 |
| mt08var060 | kg | Pregos de aço de 20x100 mm. (material) | 1.2 | 22.13 | 26.556 |
| mt08dba010g | l | Agente desmoldante, à base de óleos especiais, emulsionante em água MasterFinish RL 294 "MBCC de Sika", para fôrmas metálicas, fenólicas ou de madeira. (material) | 0.36 | 4.7 | 1.692 |
| mt10hmf060ahb | m³ | Concreto simples C15 classe de agressividade ambiental I e tipo de ambiente rural, brita 1, consistência S100, dosado em central, segundo ABNT NBR 8953. (material) | 4.4 | 303.83 | 1336.852 |
| mq06bhe010 | h | Caminhão bomba estacionado na obra, para bombeamento de concreto. (equipamento) | 0.371 | 700.32 | 259.819 |
| mq05mai030 | h | Martelo pneumático. (equipamento) | 18.547 | 16.81 | 311.775 |
| mq05pdm010a | h | Compressor portátil elétrico 2 m³/min de vazão. (equipamento) | 9.274 | 15.7 | 145.602 |
| mo044 | h | Montador de fôrmas. (mão de obra) | 4.684 | 31.99 | 149.841 |
| mo091 | h | Ajudante de montador de fôrmas. (mão de obra) | 6.246 | 30.15 | 188.317 |
| mo045 | h | Oficial de trabalhos de concretagem. (mão de obra) | 0.26 | 31.99 | 8.317 |
| mo092 | h | Ajudante de trabalhos concretagem. (mão de obra) | 1.301 | 30.15 | 39.225 |
| mo113 | h | Auxiliar de serviços gerais. (mão de obra) | 10.41 | 27.81 | 289.502 |
| mo112 | h | Servente de pedreiro. (mão de obra) | 31.23 | 28.03 | 875.377 |
| % | % | Custos diretos complementares | 2 % | 3659.960 | 73.199 |
|  |  | Custos diretos |  |  | 3733.159 |

Resíduos:
- colocação: mt16png010c Filme de polietileno de 0,15 mm de espessura e 138 g/m² de massa superficial; fator de resíduo 0.06
- colocação: mt08eme040 Painéis metálicos de várias dimensões, para fôrmas de elementos de concreto; fator de resíduo 1
- colocação: mt50spa052b Pranchão de madeira de pinho, de 20x7,2 cm; fator de resíduo 1
- colocação: mt50spa081a Escora metálica telescópica, até 3 m de altura; fator de resíduo 1
- colocação: mt08eme051a Fita de aço galvanizado, para fôrmas metálicas; fator de resíduo 1
- colocação: mt08var050 Arame galvanizado para atar, de 1,30 mm de diâmetro; fator de resíduo 0.0038
- colocação: mt08var060 Pregos de aço de 20x100 mm; fator de resíduo 0.0045
- colocação: mt08dba010g; fator de resíduo 0.07
- colocação: mt10hmf060ahb; fator de resíduo 0.00132104

## Recursos

**mt16png010c** m² Filme de polietileno de 0,15 mm de espessura e 138 g/m² de massa superficial
Dados técnicos: Custo energético 21.237 MJ; Emissão de CO2 0.786 kg; Código LER 17 06 04; Massa do elemento 0.138 kg; Volume 0.00023 m3
Resíduos:
- embalagem: re170203 Plástico. (componente de resíduo); rendimento 0.024 kg; Código LER 17 02 03; Massa do elemento 1 kg; Volume 0.001667 m3

**mt08eme040** m² Painéis metálicos de várias dimensões, para fôrmas de elementos de concreto
Dados técnicos: Custo energético 314.560 MJ; Emissão de CO2 16.320 kg; Código LER 17 04 05; Massa do elemento 32 kg; Volume 0.015238 m3

**mt50spa052b** m Pranchão de madeira de pinho, de 20x7,2 cm
Dados técnicos: Custo energético 1124.755 MJ; Emissão de CO2 -15.401 kg; Código LER 17 02 01; Massa do elemento 8.28 kg; Volume 0.007527 m3

**mt50spa081a** Un Escora metálica telescópica, até 3 m de altura
Dados técnicos: Custo energético 97.317 MJ; Emissão de CO2 5.049 kg; Código LER 17 04 05; Massa do elemento 9.9 kg; Volume 0.004714 m3

**mt08eme051a** m Fita de aço galvanizado, para fôrmas metálicas
Dados técnicos: Custo energético 3.93e-05 MJ; Emissão de CO2 2.04e-06 kg; Código LER 17 04 05; Massa do elemento 0.000004 kg

**mt08var050** kg Arame galvanizado para atar, de 1,30 mm de diâmetro
Dados técnicos: Custo energético 25.100 MJ; Emissão de CO2 2.560 kg; Código LER 17 04 05; Massa do elemento 1 kg; Volume 0.000476 m3

**mt08var060** kg Pregos de aço de 20x100 mm
Dados técnicos: Custo energético 9.830 MJ; Emissão de CO2 0.510 kg; Código LER 17 04 05; Massa do elemento 1 kg; Volume 0.000476 m3

**mt08dba010g** l Agente desmoldante
Dados técnicos: Custo energético 82.642 MJ; Emissão de CO2 4.474 kg; Código LER 17 09 04; Massa do elemento 0.932 kg; Volume 0.000621 m3
Resíduos:
- embalagem: re150104 Embalagens de metal. (componente de resíduo); rendimento 0.042 kg; Código LER 15 01 04; Massa do elemento 1 kg; Volume 0.001667 m3

**mt10hmf060ahb** m³ Concreto simples C15 classe de agressividade ambiental I e tipo de ambiente rural
Dados técnicos: Custo energético 1920.000 MJ; Emissão de CO2 240.000 kg; Código LER 17 01 01; Massa do elemento 2400 kg; Volume 1.6 m3
