# Sistema de escoramento e fôrmas para radier

- Propriedade do ficheiro: CYPE Ingenieros S.A.
- Formato: FIEBDC-3/2016
- Programa: Gerador de preços para construção civil. CYPE Ingenieros, S.A.
- Data: 26/09/2024
- Âmbito geográfico: Brasil
- Moeda: BRL
- Custos indiretos: 3 %
- Despesas gerais: 13 %
- Lucro: 6 %
- IVA: 17 %

## C Fundações

### CS Superficiais

#### CSL Radiers

**CSL020** m² Sistema de escoramento e fôrmas para radier.
Montagem de sistema de escoramento e fôrmas recuperáveis de madeira, para radier, formado por painéis de madeira compensada, resinados de 12 mm de espessura, amortizáveis em 12 utilizações, e posterior desmontagem do sistema de escoramento e fôrmas. Inclusive elementos de sustentação, fixação e escoramentos necessários para a sua estabilidade e líquido desmoldante MasterFinish RL 294 "MBCC de Sika", para evitar a aderência do concreto às fôrmas.
Inclui: Limpeza e preparação do plano de apoio. Marcação. Aplicação do líquido desmoldante. Montagem do sistema de escoramento e fôrmas. Colocação de elementos de sustentação, fixação e escoramento. Aprumo e nivelamento das fôrmas. Humidificação das fôrmas. Desmontagem do sistema de escoramento e fôrmas. Limpeza e armazenamento das fôrmas.
Critério de medição de projeto: Superfície de fôrmas em contato com o concreto, medida segundo documentação gráfica de Projeto.
Critério de quantitativos de obra: Medir-se-á a superfície de fôrmas em contato com o concreto realmente executada segundo especificações de Projeto.

| Código | Un | Descrição | Rendimento | Preço | Importância |
|---|---|---|---|---|---|
| mt08ebr010c | m² | Painel de madeira compensada, resinado de 12 mm de espessura, com faces e bordas retas revestidas com resina fenólica, segundo NBR ISO 1096. (material) | 0.092 | 16.93 | 1.558 |
| mt08ebr050 | m | Sarrafo de madeira serrada, de pinus (pinus spp), de 2,5x7 cm, de 2ª qualidade, segundo ABNT NBR 11700. (material) | 0.45 | 3.33 | 1.499 |
| mt08var050 | kg | Arame galvanizado para atar, de 1,30 mm de diâmetro. (material) | 0.008 | 3.79 | 0.030 |
| mt08var200c | kg | Pregos comuns 17x21 com cabeça, de 3 mm de diâmetro e 48 mm de comprimento. (material) | 0.04 | 4.32 | 0.173 |
| mt08dba010g | l | Agente desmoldante, à base de óleos especiais, emulsionante em água MasterFinish RL 294 "MBCC de Sika", para fôrmas metálicas, fenólicas ou de madeira. (material) | 0.03 | 4.7 | 0.141 |
| mo044 | h | Montador de fôrmas. (mão de obra) | 0.335 | 31.99 | 10.717 |
| mo091 | h | Ajudante de montador de fôrmas. (mão de obra) | 0.335 | 30.15 | 10.100 |
| % | % | Custos diretos complementares | 2 % | 24.218 | 0.484 |
|  |  | Custos diretos |  |  | 24.702 |

Resíduos:
- colocação: mt08ebr010c; fator de resíduo 1
- colocação: mt08ebr050 Sarrafo de madeira serrada, de pinus (pinus spp), de 2,5x7 cm, de 2ª qualidade, segundo ABNT NBR 11700; fator de resíduo 0.003
- colocação: mt08var050 Arame galvanizado para atar, de 1,30 mm de diâmetro; fator de resíduo 0.0038
- colocação: mt08var200c Pregos comuns 17x21 com cabeça, de 3 mm de diâmetro e 48 mm de comprimento; fator de resíduo 0.0045
- colocação: mt08dba010g; fator de resíduo 0.07

## Recursos

**mt08ebr010c** m² Painel de madeira compensada
Dados técnicos: Custo energético 209.232 MJ; Emissão de CO2 0.360 kg; Código LER 17 02 01; Massa do elemento 7.2 kg; Volume 0.006545 m3

**mt08ebr050** m Sarrafo de madeira serrada, de pinus (pinus spp), de 2,5x7 cm, de 2ª qualidade, segundo ABNT NBR 11700
Dados técnicos: Custo energético 47.074 MJ; Emissão de CO2 -1.381 kg; Código LER 17 02 01; Massa do elemento 1.05 kg; Volume 0.000955 m3
Resíduos:
- embalagem: re170203 Plástico. (componente de resíduo); rendimento 0.001 kg; Código LER 17 02 03; Massa do elemento 1 kg; Volume 0.001667 m3

**mt08var050** kg Arame galvanizado para atar, de 1,30 mm de diâmetro
Dados técnicos: Custo energético 25.100 MJ; Emissão de CO2 2.560 kg; Código LER 17 04 05; Massa do elemento 1 kg; Volume 0.000476 m3

**mt08var200c** kg Pregos comuns 17x21 com cabeça, de 3 mm de diâmetro e 48 mm de comprimento
Dados técnicos: Custo energético 9.830 MJ; Emissão de CO2 0.510 kg; Código LER 17 04 05; Massa do elemento 1 kg; Volume 0.000476 m3

**mt08dba010g** l Agente desmoldante
Dados técnicos: Custo energético 82.642 MJ; Emissão de CO2 4.474 kg; Código LER 17 09 04; Massa do elemento 0.932 kg; Volume 0.000621 m3
Resíduos:
- embalagem: re150104 Embalagens de metal. (componente de resíduo); rendimento 0.042 kg; Código LER 15 01 04; Massa do elemento 1 kg; Volume 0.001667 m3
