# Ponte de aderência, para ligação entre fundações, em reforço de fundação, à base de resina epóxi

- Propriedade do ficheiro: CYPE Ingenieros S.A.
- Formato: FIEBDC-3/2016
- Programa: Gerador de preços para construção civil. CYPE Ingenieros, S.A.
- Data: 26/09/2024
- Âmbito geográfico: Brasil
- Moeda: BRL
- Custos indiretos: 3 %
- Despesas gerais: 13 %
- Lucro: 6 %
- IVA: 17 %

## C Fundações

### CZ Reforços

#### CZO Ligação entre fundações

**CZO030** m² Ponte de aderência, para ligação entre fundações, em reforço de fundação, à base de resina epóxi.
Aplicação manual de primer ativo de dois componentes à base de resina epóxi, MasterEmaco P 2000 BP "MBCC de Sika", de cor vermelho, com 1 kg/m² de consumo médio, em fundação existente de concreto, para ligação lateral entre a fundação existente e a nova fundação de concreto, em reforço de fundação.
Critérios considerados na determinação do preço da unidade de obra: O preço não inclui a nova fundação.
Inclui: Limpeza da superfície suporte. Preparação da mistura. Aplicação do produto.
Critério de medição de projeto: Superfície medida segundo documentação gráfica de Projeto.
Critério de quantitativos de obra: Medir-se-á a superfície realmente executada segundo especificações de Projeto.

| Código | Un | Descrição | Rendimento | Preço | Importância |
|---|---|---|---|---|---|
| mt09reh040n | kg | Primer ativo de dois componentes à base de resina epóxi, MasterEmaco P 2000 BP "MBCC de Sika", de cor vermelho, impermeável à água, ao oxigênio, aos cloretos e aos óleos, para a proteção e passivação de armaduras de aço, e como ponte de aderência entre concreto ou argamassa fresca e concreto ou argamassa endurecida (material) | 1 | 24.89 | 24.890 |
| mo112 | h | Servente de pedreiro. (mão de obra) | 0.124 | 28.03 | 3.476 |
| % | % | Custos diretos complementares | 2 % | 28.366 | 0.567 |
|  |  | Custos diretos |  |  | 28.933 |

Resíduos:
- colocação: mt09reh040n; fator de resíduo 0.03

## Recursos

**mt09reh040n** kg Primer ativo de dois componentes à base de resina epóxi
Dados técnicos: Custo energético 86.761 MJ; Emissão de CO2 3.294 kg; Código LER 17 09 04; Massa do elemento 1 kg; Volume 0.000667 m3
Resíduos:
- embalagem: re170203 Plástico. (componente de resíduo); rendimento 0.003 kg; Código LER 17 02 03; Massa do elemento 1 kg; Volume 0.001667 m3
