# Sistema de escoramento e fôrmas para núcleo de concreto

- Propriedade do ficheiro: CYPE Ingenieros S.A.
- Formato: FIEBDC-3/2016
- Programa: Gerador de preços para construção civil. CYPE Ingenieros, S.A.
- Data: 26/09/2024
- Âmbito geográfico: Brasil
- Moeda: BRL
- Custos indiretos: 3 %
- Despesas gerais: 13 %
- Lucro: 6 %
- IVA: 17 %

## E Estruturas

### EH Concreto armado

#### EHN Núcleos e pilares-parede

**EHN025** m² Sistema de escoramento e fôrmas para núcleo de concreto.
Montagem e desmontagem em uma face do núcleo, de sistema de escoramento e fôrmas nas duas faces com acabamento para revestir, realizado com painéis metálicos de 30x90 cm, amortizáveis em 150 utilizações, para execução de núcleo de concreto armado para elevador ou escada, de até 3 m de altura e superfície plana. Inclusive, elementos de sustentação, fixação e escoramento necessários para a sua estabilidade; líquido desmoldante MasterFinish RL 294 "MBCC de Sika", para evitar a aderência do concreto às fôrmas.
Inclui: Limpeza e preparação do plano de apoio. Marcação das juntas de construção e de dilatação. Montagem do sistema de escoramento e fôrmas. Colocação de elementos de sustentação, fixação e escoramento. Aprumo e nivelamento das fôrmas. Desmontagem do sistema de escoramento e fôrmas. Limpeza e armazenamento das fôrmas.
Critério de medição de projeto: Superfície de fôrmas em contato com o concreto, medida segundo documentação gráfica de Projeto, sem deduzir aberturas menores que 1 m².
Critério de quantitativos de obra: Medir-se-á a superfície de fôrmas em contato com o concreto realmente executada segundo especificações de Projeto, sem deduzir aberturas menores que 1 m².

| Código | Un | Descrição | Rendimento | Preço | Importância |
|---|---|---|---|---|---|
| mt08ebr060aa | m² | Painéis metálicos de 30x90 cm, para sistema de escoramento e fôrmas para cortinas. (material) | 0.007 | 3994.51 | 27.962 |
| mt08ebr035d | Un | Escora aprumadora metálica, telescópica, com extremidades articuladas, de até 4 m de comprimento. (material) | 0.013 | 95.83 | 1.246 |
| mt08ebr080 | Un | Conjunto constituído por barra de ancoragem roscada de 5/8" de diâmetro, tubo distanciador de PVC e porcas tipo borboleta. (material) | 0.027 | 23.59 | 0.637 |
| mt08dba010g | l | Agente desmoldante, à base de óleos especiais, emulsionante em água MasterFinish RL 294 "MBCC de Sika", para fôrmas metálicas, fenólicas ou de madeira. (material) | 0.03 | 4.7 | 0.141 |
| mo044 | h | Montador de fôrmas. (mão de obra) | 0.44 | 31.99 | 14.076 |
| mo091 | h | Ajudante de montador de fôrmas. (mão de obra) | 0.48 | 30.15 | 14.472 |
| % | % | Custos diretos complementares | 2 % | 58.534 | 1.171 |
|  |  | Custos diretos |  |  | 59.705 |

Resíduos:
- colocação: mt08dba010g; fator de resíduo 0.07

## Recursos

**mt08dba010g** l Agente desmoldante
Dados técnicos: Custo energético 82.642 MJ; Emissão de CO2 4.474 kg; Código LER 17 09 04; Massa do elemento 0.932 kg; Volume 0.000621 m3
Resíduos:
- embalagem: re150104 Embalagens de metal. (componente de resíduo); rendimento 0.042 kg; Código LER 15 01 04; Massa do elemento 1 kg; Volume 0.001667 m3
