# Revestimento realcalinizador e protetor do concreto armado contra a carbonatação

- Propriedade do ficheiro: CYPE Ingenieros S.A.
- Formato: FIEBDC-3/2016
- Programa: Gerador de preços para construção civil. CYPE Ingenieros, S.A.
- Data: 26/09/2024
- Âmbito geográfico: Brasil
- Moeda: BRL
- Custos indiretos: 3 %
- Despesas gerais: 13 %
- Lucro: 6 %
- IVA: 17 %

## E Estruturas

### EH Concreto armado

#### EHO Proteções

**EHO060** m² Revestimento realcalinizador e protetor do concreto armado contra a carbonatação.
Aplicação manual de duas camadas de revestimento realcalinizador e protetor MasterProtect 126 "MBCC de Sika", de 3 mm de espessura (rendimento: 3 kg/m² cada camada), para a redução da profundidade de carbonatação e posterior proteção do concreto armado contra a carbonatação.
Inclui: Umedecimento e limpeza da superfície suporte. Aplicação do produto.
Critério de medição de projeto: Superfície medida segundo documentação gráfica de Projeto.
Critério de quantitativos de obra: Medir-se-á a superfície realmente executada segundo especificações de Projeto.

| Código | Un | Descrição | Rendimento | Preço | Importância |
|---|---|---|---|---|---|
| mt09reh470c | kg | Revestimento realcalinizador e protetor MasterProtect 126 "MBCC de Sika", composto por uma mistura de cimentos especiais, inertes de granulometria selecionada e aditivos, sem dissolventes, permeável ao vapor de água e com resistência ao gelo, para a redução da profundidade de carbonatação e posterior proteção do concreto armado contra a carbonatação. (material) | 6 | 7.16 | 42.960 |
| mo020 | h | Pedreiro. (mão de obra) | 0.225 | 32.24 | 7.254 |
| mo113 | h | Auxiliar de serviços gerais. (mão de obra) | 0.225 | 27.81 | 6.257 |
| % | % | Custos diretos complementares | 2 % | 56.471 | 1.129 |
|  |  | Custos diretos |  |  | 57.600 |
