# Reforço de base e capitel de pilar de concreto armado, com perfis metálicos

- Propriedade do ficheiro: CYPE Ingenieros S.A.
- Formato: FIEBDC-3/2016
- Programa: Gerador de preços para construção civil. CYPE Ingenieros, S.A.
- Data: 26/09/2024
- Âmbito geográfico: Brasil
- Moeda: BRL
- Custos indiretos: 3 %
- Despesas gerais: 13 %
- Lucro: 6 %
- IVA: 17 %

## E Estruturas

### EH Concreto armado

#### EHP Reforços com perfis metálicos

**EHP020** Un Reforço de base e capitel de pilar de concreto armado, com perfis metálicos.
Base e capitel de reforço de pilar de concreto armado de 30x30 cm, realizados com perfis de aço A 572 Grau 42, laminados a quente, com camada de primer anticorrosivo, ligados entre si através de solda e aderidos às lajes inferiores e superiores com adesivo tixotrópico de dois componentes à base de resina epóxi, MasterBrace ADH 1460 "MBCC de Sika", com fornecimento de material de solda segundo ISO 2560, solda do conjunto e enchimento do espaço entre a laje e os perfis metálicos, através da injeção de adesivo tixotrópico de dois componentes à base de resina epóxi, MasterBrace ADH 1460 "MBCC de Sika", para assegurar a continuidade do reforço através do nó.
Inclui: Implantação da posição dos reforços. Limpeza da superfície de concreto. Aplicação da cola. Colocação e fixação provisória das peças. Execução das ligações por solda. Enchimento por injeção de resinas epóxi.
Critério de medição de projeto: Número de unidades previstas, segundo documentação gráfica de Projeto.
Critério de quantitativos de obra: Medir-se-á o número de unidades realmente executadas segundo especificações de Projeto.

| Código | Un | Descrição | Rendimento | Preço | Importância |
|---|---|---|---|---|---|
| mt09reh120d | kg | Adesivo tixotrópico de dois componentes à base de resina epóxi, MasterBrace ADH 1460 "MBCC de Sika", para a correta ligação entre o concreto fresco e o concreto endurecido ou para melhorar a aderência do concreto endurecido e o aço. (material) | 0.32 | 29.38 | 9.402 |
| mt07ala000hb | kg | Aço laminado A 572 Grau 42, em perfis laminados a quente, segundo ASTM A 572, peças simples, para aplicações estruturais, acabamento com primer antioxidante. Trabalhado e montado em oficina, para colocar com ligações soldadas em obra. (material) | 6 | 4.06 | 24.360 |
| mt27pfi010 | l | Primer de secagem rápida, formulado com resinas alquídicas modificadas e fosfato de zinco. (material) | 0.06 | 14.36 | 0.862 |
| mq08sol020 | h | Equipamentos e elementos auxiliares para soldagem elétrica. (equipamento) | 0.116 | 12.6 | 1.462 |
| mo047 | h | Montador de estruturas metálicas. (mão de obra) | 2.8 | 31.99 | 89.572 |
| mo094 | h | Ajudante de montador de estruturas metálicas. (mão de obra) | 2.8 | 30.15 | 84.420 |
| % | % | Custos diretos complementares | 2 % | 210.078 | 4.202 |
|  |  | Custos diretos |  |  | 214.280 |

Resíduos:
- colocação: mt09reh120d; fator de resíduo 0.03
- colocação: mt07ala000hb; fator de resíduo 0.0045
- colocação: mt27pfi010 Primer de secagem rápida, formulado com resinas alquídicas modificadas e fosfato de zinco; fator de resíduo 0.06

## Recursos

**mt09reh120d** kg Adesivo tixotrópico de dois componentes à base de resina epóxi
Dados técnicos: Custo energético 86.761 MJ; Emissão de CO2 3.294 kg; Código LER 17 09 04; Massa do elemento 1 kg; Volume 0.000667 m3
Resíduos:
- embalagem: re170203 Plástico. (componente de resíduo); rendimento 0.003 kg; Código LER 17 02 03; Massa do elemento 1 kg; Volume 0.001667 m3

**mt07ala000hb** kg Aço laminado A 572 Grau 42
Dados técnicos: Custo energético 9.830 MJ; Emissão de CO2 0.510 kg; Código LER 17 04 05; Massa do elemento 1 kg; Volume 0.000476 m3

**mt27pfi010** l Primer de secagem rápida, formulado com resinas alquídicas modificadas e fosfato de zinco
Dados técnicos: Custo energético 114.556 MJ; Emissão de CO2 4.598 kg; Código LER 17 09 04; Massa do elemento 1.406 kg; Volume 0.000937 m3
Resíduos:
- embalagem: re150104 Embalagens de metal. (componente de resíduo); rendimento 0.042 kg; Código LER 15 01 04; Massa do elemento 1 kg; Volume 0.001667 m3
