# Sistema de escoramento e fôrmas para pilar circular

- Propriedade do ficheiro: CYPE Ingenieros S.A.
- Formato: FIEBDC-3/2016
- Programa: Gerador de preços para construção civil. CYPE Ingenieros, S.A.
- Data: 26/09/2024
- Âmbito geográfico: Brasil
- Moeda: BRL
- Custos indiretos: 3 %
- Despesas gerais: 13 %
- Lucro: 6 %
- IVA: 17 %

## E Estruturas

### EH Concreto armado

#### EHS Pilares

**EHS013** m² Sistema de escoramento e fôrmas para pilar circular.
Montagem e desmontagem de sistema de escoramento e fôrmas, para formação de pilar circular de concreto armado de 50 cm de diâmetro médio, em piso de até 3 m de altura livre, formado por: superfície moldante de fôrmas de papelão cilíndricas descartáveis; sarrafos de madeira serrada, amortizáveis em 4 utilizações e estrutura suporte vertical de escoras aprumadoras metálicas, amortizáveis em 150 utilizações.
Inclui: Marcação. Montagem do sistema de escoramento e fôrmas. Desmontagem do sistema de escoramento e fôrmas.
Critério de medição de projeto: Superfície de fôrmas em contato com o concreto, medida segundo documentação gráfica de Projeto.
Critério de quantitativos de obra: Medir-se-á a superfície de fôrmas em contato com o concreto realmente executada segundo especificações de Projeto.

| Código | Un | Descrição | Rendimento | Preço | Importância |
|---|---|---|---|---|---|
| mt08ebr110ah | m | Fôrma de papelão cilíndrica descartável, para pilares de concreto, de até 3 m de altura e 50 cm de diâmetro médio. (material) | 0.64 | 121.95 | 78.048 |
| mt08var200c | kg | Pregos comuns 17x21 com cabeça, de 3 mm de diâmetro e 48 mm de comprimento. (material) | 0.05 | 4.32 | 0.216 |
| mt08ebr050 | m | Sarrafo de madeira serrada, de pinus (pinus spp), de 2,5x7 cm, de 2ª qualidade, segundo ABNT NBR 11700. (material) | 0.79 | 3.33 | 2.631 |
| mt08ebr035a | Un | Escora aprumadora metálica, telescópica, com extremidades articuladas, de até 3 m de comprimento. (material) | 0.007 | 72.21 | 0.505 |
| mo044 | h | Montador de fôrmas. (mão de obra) | 0.212 | 31.99 | 6.782 |
| mo091 | h | Ajudante de montador de fôrmas. (mão de obra) | 0.212 | 30.15 | 6.392 |
| % | % | Custos diretos complementares | 2 % | 94.574 | 1.891 |
|  |  | Custos diretos |  |  | 96.465 |

Resíduos:
- colocação: mt08ebr110ah Fôrma de papelão cilíndrica descartável, para pilares de concreto, de até 3 m de altura e 50 cm de diâmetro médio; fator de resíduo 1
- colocação: mt08var200c Pregos comuns 17x21 com cabeça, de 3 mm de diâmetro e 48 mm de comprimento; fator de resíduo 0.0045
- colocação: mt08ebr050 Sarrafo de madeira serrada, de pinus (pinus spp), de 2,5x7 cm, de 2ª qualidade, segundo ABNT NBR 11700; fator de resíduo 0.003

## Recursos

**mt08ebr110ah** m Fôrma de papelão cilíndrica descartável, para pilares de concreto, de até 3 m de altura e 50 cm de diâmetro médio
Dados técnicos: Custo energético 3.510 MJ; Emissão de CO2 5.525 kg; Código LER 20 01 01; Massa do elemento 6.5 kg; Volume 0.008667 m3

**mt08var200c** kg Pregos comuns 17x21 com cabeça, de 3 mm de diâmetro e 48 mm de comprimento
Dados técnicos: Custo energético 9.830 MJ; Emissão de CO2 0.510 kg; Código LER 17 04 05; Massa do elemento 1 kg; Volume 0.000476 m3

**mt08ebr050** m Sarrafo de madeira serrada, de pinus (pinus spp), de 2,5x7 cm, de 2ª qualidade, segundo ABNT NBR 11700
Dados técnicos: Custo energético 47.074 MJ; Emissão de CO2 -1.381 kg; Código LER 17 02 01; Massa do elemento 1.05 kg; Volume 0.000955 m3
Resíduos:
- embalagem: re170203 Plástico. (componente de resíduo); rendimento 0.001 kg; Código LER 17 02 03; Massa do elemento 1 kg; Volume 0.001667 m3
