# Reparação estrutural de concreto, com argamassa à base de cimento

- Propriedade do ficheiro: CYPE Ingenieros S.A.
- Formato: FIEBDC-3/2016
- Programa: Gerador de preços para construção civil. CYPE Ingenieros, S.A.
- Data: 26/09/2024
- Âmbito geográfico: Brasil
- Moeda: BRL
- Custos indiretos: 3 %
- Despesas gerais: 13 %
- Lucro: 6 %
- IVA: 17 %

## E Estruturas

### EH Concreto armado

#### EHY Reparações

**EHY020** m² Reparação estrutural de concreto, com argamassa à base de cimento.
Aplicação manual de argamassa reparadora, reforçada com fibras, resistente aos sulfatos, de alta resistência mecânica e retração compensada, com uma resistência à compressão aos 28 dias maior ou igual a 40 N/mm² e um módulo de elasticidade maior ou igual a 17000 N/mm², Euroclasse A1 de reação ao fogo, composta por cimentos especiais, inertes selecionados, aditivos e fibras, em camada de 15 mm de espessura média, com acabamento superficial afagado com esponja ou desempenadeira, para reparação e reforço estrutural de elemento de concreto.
Inclui: Umedecimento da superfície suporte. Preparação da mistura. Aplicação do produto. Perfilamento de arestas. Cura.
Critério de medição de projeto: Superfície medida segundo documentação gráfica de Projeto.
Critério de quantitativos de obra: Medir-se-á a superfície realmente executada segundo especificações de Projeto.

| Código | Un | Descrição | Rendimento | Preço | Importância |
|---|---|---|---|---|---|
| mt28mrp011g | kg | Argamassa reparadora, reforçada com fibras, resistente aos sulfatos, de alta resistência mecânica e retração compensada, com uma resistência à compressão aos 28 dias maior ou igual a 40 N/mm² e um módulo de elasticidade maior ou igual a 17000 N/mm², Euroclasse A1 de reação ao fogo, composta por cimentos especiais, inertes selecionados, aditivos e fibras, aplicado em espessuras até 35 mm na vertical e 75 mm na horizontal, para reparar elementos construtivos de concreto estrutural. (material) | 30 | 1.96 | 58.800 |
| mt08aaa010a | m³ | Água. (material) | 0.004 | 3.79 | 0.015 |
| mo020 | h | Pedreiro. (mão de obra) | 0.451 | 32.24 | 14.540 |
| mo113 | h | Auxiliar de serviços gerais. (mão de obra) | 0.451 | 27.81 | 12.542 |
| % | % | Custos diretos complementares | 2 % | 85.897 | 1.718 |
|  |  | Custos diretos |  |  | 87.615 |

Resíduos:
- colocação: mt28mrp011g; fator de resíduo 0.0063

## Recursos

**mt28mrp011g** kg Argamassa reparadora
Dados técnicos: Custo energético 5.534 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
