# Reparação estrutural de concreto, com argamassa fluida à base de cimento

- Propriedade do ficheiro: CYPE Ingenieros S.A.
- Formato: FIEBDC-3/2016
- Programa: Gerador de preços para construção civil. CYPE Ingenieros, S.A.
- Data: 26/09/2024
- Âmbito geográfico: Brasil
- Moeda: BRL
- Custos indiretos: 3 %
- Despesas gerais: 13 %
- Lucro: 6 %
- IVA: 17 %

## E Estruturas

### EH Concreto armado

#### EHY Reparações

**EHY021** m² Reparação estrutural de concreto, com argamassa fluida à base de cimento.
Aplicação manual de argamassa fluida monocomponente, reforçada com fibras e resistente aos sulfatos, de elevada resistência mecânica, módulo de elasticidade elevado e retração compensada, MasterEmaco S 5450 PG "MBCC de Sika", com uma resistência à compressão aos 28 dias maior ou igual a 55 N/mm² e um módulo de elasticidade maior ou igual a 20000 N/mm², Euroclasse A1 de reação ao fogo, composta de cimento, inertes de granulometria selecionada e fibras sintéticas de poliacrilonitrilo, com baixo conteúdo em cromato e isenta de cloretos, em camada de 40 mm de espessura média, de consistência fluida, para reparação e reforço estrutural de laje de concreto.
Critérios considerados na determinação do preço da unidade de obra: O preço inclui o montagem e desmontagem do sistema de escoramento e fôrmas.
Inclui: Umedecimento da superfície suporte. Montagem do sistema de escoramento e fôrmas. Preparação da mistura. Aplicação do produto. Cura. Desmontagem do sistema de escoramento e fôrmas.
Critério de medição de projeto: Superfície medida segundo documentação gráfica de Projeto.
Critério de quantitativos de obra: Medir-se-á a superfície realmente executada segundo especificações de Projeto.

| Código | Un | Descrição | Rendimento | Preço | Importância |
|---|---|---|---|---|---|
| mt09reh070d | kg | Argamassa fluida monocomponente, reforçada com fibras e resistente aos sulfatos, de elevada resistência mecânica, módulo de elasticidade elevado e retração compensada, MasterEmaco S 5450 PG "MBCC de Sika", com uma resistência à compressão aos 28 dias maior ou igual a 55 N/mm² e um módulo de elasticidade maior ou igual a 20000 N/mm², Euroclasse A1 de reação ao fogo, composta de cimento, inertes de granulometria selecionada e fibras sintéticas de poliacrilonitrilo, com baixo conteúdo em cromato e isenta de cloretos, permeável ao vapor de água, impermeável à água e aos cloretos e com efeito protetor face à carbonatação, para reparação estrutural do concreto. (material) | 76 | 2.6 | 197.600 |
| mt08aaa010a | m³ | Água. (material) | 0.008 | 3.79 | 0.030 |
| mt50spa052b | m | Pranchão de madeira de pinho, de 20x7,2 cm. (material) | 0.02 | 15.98 | 0.320 |
| mt50spa101 | kg | Pregos de aço. (material) | 0.03 | 4.74 | 0.142 |
| mt50spa081a | Un | Escora metálica telescópica, até 3 m de altura. (material) | 0.013 | 48.68 | 0.633 |
| mo020 | h | Pedreiro. (mão de obra) | 0.161 | 32.24 | 5.191 |
| mo113 | h | Auxiliar de serviços gerais. (mão de obra) | 0.161 | 27.81 | 4.477 |
| % | % | Custos diretos complementares | 2 % | 208.393 | 4.168 |
|  |  | Custos diretos |  |  | 212.561 |

Resíduos:
- colocação: mt09reh070d; fator de resíduo 0.0063
- colocação: mt50spa052b Pranchão de madeira de pinho, de 20x7,2 cm; fator de resíduo 1
- colocação: mt50spa101 Pregos de aço; fator de resíduo 0.0045
- colocação: mt50spa081a Escora metálica telescópica, até 3 m de altura; fator de resíduo 1

## Recursos

**mt09reh070d** kg Argamassa fluida monocomponente
Dados técnicos: Custo energético 7.204 MJ; Emissão de CO2 0.454 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg

**mt50spa052b** m Pranchão de madeira de pinho, de 20x7,2 cm
Dados técnicos: Custo energético 1124.755 MJ; Emissão de CO2 -15.401 kg; Código LER 17 02 01; Massa do elemento 8.28 kg; Volume 0.007527 m3

**mt50spa101** kg Pregos de aço
Dados técnicos: Custo energético 9.830 MJ; Emissão de CO2 0.510 kg; Código LER 17 04 05; Massa do elemento 1 kg; Volume 0.000476 m3

**mt50spa081a** Un Escora metálica telescópica, até 3 m de altura
Dados técnicos: Custo energético 97.317 MJ; Emissão de CO2 5.049 kg; Código LER 17 04 05; Massa do elemento 9.9 kg; Volume 0.004714 m3
