# Reparação estrutural de concreto, com argamassa à base de resina epóxi

- Propriedade do ficheiro: CYPE Ingenieros S.A.
- Formato: FIEBDC-3/2016
- Programa: Gerador de preços para construção civil. CYPE Ingenieros, S.A.
- Data: 26/09/2024
- Âmbito geográfico: Brasil
- Moeda: BRL
- Custos indiretos: 3 %
- Despesas gerais: 13 %
- Lucro: 6 %
- IVA: 17 %

## E Estruturas

### EH Concreto armado

#### EHY Reparações

**EHY025** m² Reparação estrutural de concreto, com argamassa à base de resina epóxi.
Aplicação manual de argamassa de reparação de dois componentes à base de resina epóxi, tixotrópica e com altas resistências mecânicas, MasterEmaco S 2600 "MBCC de Sika", com uma resistência à compressão aos 28 dias maior ou igual a 45 N/mm² e um módulo de elasticidade maior ou igual a 20000 N/mm², Euroclasse F de reação ao fogo, em camada de 20 mm de espessura média, com acabamento superficial afagado com esponja ou desempenadeira, para reparação e reforço estrutural de elemento de concreto.
Inclui: Preparação da mistura. Aplicação do produto. Perfilamento de arestas.
Critério de medição de projeto: Superfície medida segundo documentação gráfica de Projeto.
Critério de quantitativos de obra: Medir-se-á a superfície realmente executada segundo especificações de Projeto.

| Código | Un | Descrição | Rendimento | Preço | Importância |
|---|---|---|---|---|---|
| mt09reh170b | kg | Argamassa de reparação de dois componentes à base de resina epóxi, tixotrópica e com altas resistências mecânicas, MasterEmaco S 2600 "MBCC de Sika", com uma resistência à compressão aos 28 dias maior ou igual a 45 N/mm² e um módulo de elasticidade maior ou igual a 20000 N/mm², Euroclasse F de reação ao fogo, para reparação estrutural do concreto. (material) | 38 | 13.12 | 498.560 |
| mo020 | h | Pedreiro. (mão de obra) | 0.489 | 32.24 | 15.765 |
| mo113 | h | Auxiliar de serviços gerais. (mão de obra) | 0.489 | 27.81 | 13.599 |
| % | % | Custos diretos complementares | 2 % | 527.924 | 10.558 |
|  |  | Custos diretos |  |  | 538.482 |

Resíduos:
- colocação: mt09reh170b; fator de resíduo 0.040613

## Recursos

**mt09reh170b** kg Argamassa de reparação de dois componentes à base de resina epóxi
Dados técnicos: Custo energético 2.251 MJ; Emissão de CO2 0.184 kg; Código LER 17 09 04; Massa do elemento 1 kg; Volume 0.000667 m3
Resíduos:
- embalagem: re170203 Plástico. (componente de resíduo); rendimento 0.003 kg; Código LER 17 02 03; Massa do elemento 1 kg; Volume 0.001667 m3
