# Reparação integral de junta, com argamassa à base de cimento

- Propriedade do ficheiro: CYPE Ingenieros S.A.
- Formato: FIEBDC-3/2016
- Programa: Gerador de preços para construção civil. CYPE Ingenieros, S.A.
- Data: 26/09/2024
- Âmbito geográfico: Brasil
- Moeda: BRL
- Custos indiretos: 3 %
- Despesas gerais: 13 %
- Lucro: 6 %
- IVA: 17 %

## E Estruturas

### EH Concreto armado

#### EHY Reparações

**EHY041** m Reparação integral de junta, com argamassa à base de cimento.
Reparação integral de junta de dilatação de estrutura de concreto, aplicação 6 kg/m de argamassa reparadora, reforçada com fibras, resistente aos sulfatos, de alta resistência mecânica e retração compensada, com uma resistência à compressão aos 28 dias maior ou igual a 40 N/mm² e um módulo de elasticidade maior ou igual a 17000 N/mm², Euroclasse A1 de reação ao fogo, composta por cimentos especiais, inertes selecionados, aditivos e fibras, em uma faixa de aproximadamente 5 cm a cada lado da junta, prévia picagem da superfície suporte.
Inclui: Picagem da superfície do concreto. Limpeza. Colocação das fôrmas para formação de junta. Preparação das misturas. Aplicação da argamassa de reparação. Perfilamento de bordas. Cura. Remoção e acumulação dos restos gerados. Carga manual do entulho gerado em caminhão ou caçamba.
Critério de medição de projeto: Comprimento medido segundo documentação gráfica de Projeto.
Critério de quantitativos de obra: Medir-se-á o comprimento realmente executado segundo especificações de Projeto.

| Código | Un | Descrição | Rendimento | Preço | Importância |
|---|---|---|---|---|---|
| mt28mrp011g | kg | Argamassa reparadora, reforçada com fibras, resistente aos sulfatos, de alta resistência mecânica e retração compensada, com uma resistência à compressão aos 28 dias maior ou igual a 40 N/mm² e um módulo de elasticidade maior ou igual a 17000 N/mm², Euroclasse A1 de reação ao fogo, composta por cimentos especiais, inertes selecionados, aditivos e fibras, aplicado em espessuras até 35 mm na vertical e 75 mm na horizontal, para reparar elementos construtivos de concreto estrutural. (material) | 6 | 1.96 | 11.760 |
| mq05mai040 | h | Martelo elétrico. (equipamento) | 0.185 | 11.54 | 2.135 |
| mo020 | h | Pedreiro. (mão de obra) | 0.322 | 32.24 | 10.381 |
| mo112 | h | Servente de pedreiro. (mão de obra) | 0.322 | 28.03 | 9.026 |
| % | % | Custos diretos complementares | 2 % | 33.302 | 0.666 |
|  |  | Custos diretos |  |  | 33.968 |

Resíduos:
- colocação: mt28mrp011g; fator de resíduo 0.0063

## Recursos

**mt28mrp011g** kg Argamassa reparadora
Dados técnicos: Custo energético 5.534 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
