# Injeção de resinas em fissuras, para reparação estrutural

- Propriedade do ficheiro: CYPE Ingenieros S.A.
- Formato: FIEBDC-3/2016
- Programa: Gerador de preços para construção civil. CYPE Ingenieros, S.A.
- Data: 26/09/2024
- Âmbito geográfico: Brasil
- Moeda: BRL
- Custos indiretos: 3 %
- Despesas gerais: 13 %
- Lucro: 6 %
- IVA: 17 %

## E Estruturas

### EH Concreto armado

#### EHY Reparações

**EHY065** m Injeção de resinas em fissuras, para reparação estrutural.
Injeção em fissura com calda fluida de dois componentes à base de resina epóxi, MasterInject 1360 "MBCC de Sika", com endurecedor amínico, sem dissolventes, (rendimento: 0,5 kg/m), aplicada através de equipamento de injeção a baixa pressão, para reparação estrutural em elemento de concreto.
Critérios considerados na determinação do preço da unidade de obra: O preço não inclui a limpeza do interior da fissura nem a colocação dos injetores.
Inclui: Pré-mistura dos componentes da resina. Ligação da mangueira com os injetores. Injeção mecânica da calda. Desconexão da mangueira. Limpeza superficial.
Critério de medição de projeto: Comprimento medido segundo documentação gráfica de Projeto.
Critério de quantitativos de obra: Medir-se-á o comprimento realmente executado segundo especificações de Projeto.

| Código | Un | Descrição | Rendimento | Preço | Importância |
|---|---|---|---|---|---|
| mt09reh130d | kg | Calda fluida de dois componentes à base de resina epóxi, MasterInject 1360 "MBCC de Sika", com endurecedor amínico, sem dissolventes, como enchimento transmissor de esforços para injeção de fissuras, secas ou úmidas, com uma resistência à tração superior a 2,5 N/mm² de mais de 0,2 mm de largura, temperatura de aplicação entre 5°C e 30°C. (material) | 0.5 | 60.38 | 30.190 |
| mq06eim010 | h | Equipamento de injeção manual de argamassas fluidas e resinas. (equipamento) | 0.128 | 6.34 | 0.812 |
| mo020 | h | Pedreiro. (mão de obra) | 0.142 | 32.24 | 4.578 |
| mo112 | h | Servente de pedreiro. (mão de obra) | 0.142 | 28.03 | 3.980 |
| % | % | Custos diretos complementares | 2 % | 39.560 | 0.791 |
|  |  | Custos diretos |  |  | 40.351 |

Resíduos:
- colocação: mt09reh130d; fator de resíduo 0.03

## Recursos

**mt09reh130d** kg Calda fluida de dois componentes à base de resina epóxi
Dados técnicos: Custo energético 86.761 MJ; Emissão de CO2 3.294 kg; Código LER 17 09 04; Massa do elemento 1 kg; Volume 0.000667 m3
Resíduos:
- embalagem: re170203 Plástico. (componente de resíduo); rendimento 0.003 kg; Código LER 17 02 03; Massa do elemento 1 kg; Volume 0.001667 m3
