# Injeção de resinas em fissuras, para reparação de estrutura em presença de água

- Propriedade do ficheiro: CYPE Ingenieros S.A.
- Formato: FIEBDC-3/2016
- Programa: Gerador de preços para construção civil. CYPE Ingenieros, S.A.
- Data: 26/09/2024
- Âmbito geográfico: Brasil
- Moeda: BRL
- Custos indiretos: 3 %
- Despesas gerais: 13 %
- Lucro: 6 %
- IVA: 17 %

## E Estruturas

### EH Concreto armado

#### EHY Reparações

**EHY066** m Injeção de resinas em fissuras, para reparação de estrutura em presença de água.
Injeção em fissura com calda fluida de dois componentes à base de resina de isocianato, MasterInject 1325 "MBCC de Sika", sem dissolventes, (rendimento: 0,5 kg/m), aplicada através de equipamento de injeção a baixa pressão, para reparação estrutural em elemento de concreto submergido ou em presença de água, sem necessidade de vedar previamente a fissura, que será vedada através do contato da calda com a água presente no elemento.
Critérios considerados na determinação do preço da unidade de obra: O preço não inclui a limpeza do interior da fissura nem a colocação dos injetores.
Inclui: Pré-mistura dos componentes da calda. Ligação da mangueira com os injetores. Injeção mecânica da calda. Desconexão da mangueira. Limpeza superficial.
Critério de medição de projeto: Comprimento medido segundo documentação gráfica de Projeto.
Critério de quantitativos de obra: Medir-se-á o comprimento realmente executado segundo especificações de Projeto.

| Código | Un | Descrição | Rendimento | Preço | Importância |
|---|---|---|---|---|---|
| mt09reh135g | kg | Calda fluida de dois componentes à base de resina de isocianato, MasterInject 1325 "MBCC de Sika", sem dissolventes, como enchimento expansivo para injeção de fissuras com presença de água de mais de 1,0 mm de largura, temperatura de aplicação entre 5°C e 30°C. (material) | 0.5 | 30.12 | 15.060 |
| mq06eim010 | h | Equipamento de injeção manual de argamassas fluidas e resinas. (equipamento) | 0.128 | 6.34 | 0.812 |
| mo020 | h | Pedreiro. (mão de obra) | 0.154 | 32.24 | 4.965 |
| mo112 | h | Servente de pedreiro. (mão de obra) | 0.154 | 28.03 | 4.317 |
| % | % | Custos diretos complementares | 2 % | 25.154 | 0.503 |
|  |  | Custos diretos |  |  | 25.657 |

Resíduos:
- colocação: mt09reh135g; fator de resíduo 0.03

## Recursos

**mt09reh135g** kg Calda fluida de dois componentes à base de resina de isocianato
Dados técnicos: Custo energético 86.761 MJ; Emissão de CO2 3.294 kg; Código LER 17 09 04; Massa do elemento 1 kg; Volume 0.000667 m3
Resíduos:
- embalagem: re170203 Plástico. (componente de resíduo); rendimento 0.003 kg; Código LER 17 02 03; Massa do elemento 1 kg; Volume 0.001667 m3
