# Impermeabilização de fosso de elevador com argamassa

- Propriedade do ficheiro: CYPE Ingenieros S.A.
- Formato: FIEBDC-3/2016
- Programa: Gerador de preços para construção civil. CYPE Ingenieros, S.A.
- Data: 17/06/2024
- Âmbito geográfico: Brasil
- Moeda: BRL
- Custos indiretos: 3 %
- Despesas gerais: 13 %
- Lucro: 6 %
- IVA: 17 %

## N Isolamentos e impermeabilizações

### NI Impermeabilizações

#### NIA Poços de elevadores, reservatórios e piscinas

**NIA020** m² Impermeabilização de fosso de elevador com argamassa.
Impermeabilização de fosso de elevador constituído por muro de superfície lisa de concreto, elementos pré-fabricados de concreto ou rebocos de argamassa rica em cimento, com argamassa cimentícia impermeabilizante flexível bicomponente MasterSeal 550 "MBCC de Sika", de cor cinza, aplicado com trincha em duas ou mais camada, sobre o suporte humedecido, até conseguir uma espessura mínima total de 2 mm.
Critérios considerados na determinação do preço da unidade de obra: O preço não inclui a impermeabilização de esquinas e encontros.
Inclui: Humidificação do suporte. Aplicação de uma primeira camada, apertando o produto sobre o suporte humedecido. Secagem. Aplicação de uma segunda camada com a mesma consistência da primeira. Correção de falhas e limpeza final. Cura.
Critério de medição de projeto: Superfície medida segundo documentação gráfica de Projeto.
Critério de quantitativos de obra: Medir-se-á a superfície realmente executada segundo especificações de Projeto.

| Código | Un | Descrição | Rendimento | Preço | Importância |
|---|---|---|---|---|---|
| mt09bmr220g | kg | Argamassa cimentícia impermeabilizante flexível bicomponente MasterSeal 550 "MBCC de Sika", de cor cinza, com resistência aos sulfatos, ao gelo e à intempérie e apta para estar em contato com agua potável, Euroclasse F de reação ao fogo, para aplicar em interiores e exteriores. (material) | 3 | 2.03 | 6.090 |
| mo032 | h | Aplicador de produtos impermeabilizantes. (mão de obra) | 0.113 | 32.24 | 3.643 |
| mo070 | h | Ajudante de aplicador de produtos impermeabilizantes. (mão de obra) | 0.113 | 30.23 | 3.416 |
| % | % | Custos diretos complementares | 2 % | 13.149 | 0.263 |
|  |  | Custos diretos |  |  | 13.412 |

Resíduos:
- colocação: mt09bmr220g; fator de resíduo 0.014355

## Recursos

**mt09bmr220g** kg Argamassa cimentícia impermeabilizante flexível bicomponente MasterSeal 550 "MBCC de Sika"
Dados técnicos: Custo energético 3.896 MJ; Emissão de CO2 0.359 kg; Código LER 17 01 01; Massa do elemento 1 kg; Volume 0.000667 m3
Resíduos:
- embalagem: re150101 Embalagens de papel e cartão. (componente de resíduo); rendimento 0.011 kg; Código LER 15 01 01; Massa do elemento 1 kg; Volume 0.001333 m3
