# Impermeabilização de reservatório de água com revestimento sintético

- Propriedade do ficheiro: CYPE Ingenieros S.A.
- Formato: FIEBDC-3/2016
- Programa: Gerador de preços para construção civil. CYPE Ingenieros, S.A.
- Data: 17/06/2024
- Âmbito geográfico: Brasil
- Moeda: BRL
- Custos indiretos: 3 %
- Despesas gerais: 13 %
- Lucro: 6 %
- IVA: 17 %

## N Isolamentos e impermeabilizações

### NI Impermeabilizações

#### NIA Poços de elevadores, reservatórios e piscinas

**NIA200** m² Impermeabilização de reservatório de água com revestimento sintético.
Impermeabilização de reservatório de água constituído por muro de superfície lisa de concreto, elementos pré-fabricados de concreto ou rebocos de argamassa rica em cimento, com duas demãos de revestimento sintético impermeabilizante à base de resinas epóxi em dispersão aquosa com endurecedor amínico, MasterSeal M 338 "MBCC de Sika", com certificado de potabilidade, com um rendimento de 0,5 kg/m².
Inclui: Limpeza e preparação da superfície. Aplicação do impermeabilizante.
Critério de medição de projeto: Superfície medida segundo documentação gráfica de Projeto.
Critério de quantitativos de obra: Medir-se-á a superfície realmente executada segundo especificações de Projeto.

| Código | Un | Descrição | Rendimento | Preço | Importância |
|---|---|---|---|---|---|
| mt15bas260a | kg | Revestimento sintético impermeabilizante à base de resinas epóxi em dispersão aquosa com endurecedor amínico, MasterSeal M 338 "MBCC de Sika", com certificado de potabilidade, cor cinza, permeável ao vapor de água, impermeável à água e ao dióxido de carbono, com resistência ao gelo e à intempérie, com alta resistência aos agentes químicos. (material) | 0.5 | 72.66 | 36.330 |
| mo032 | h | Aplicador de produtos impermeabilizantes. (mão de obra) | 0.272 | 32.24 | 8.769 |
| mo070 | h | Ajudante de aplicador de produtos impermeabilizantes. (mão de obra) | 0.272 | 30.23 | 8.223 |
| % | % | Custos diretos complementares | 2 % | 53.322 | 1.066 |
|  |  | Custos diretos |  |  | 54.388 |

Resíduos:
- colocação: mt15bas260a; fator de resíduo 0.03

## Recursos

**mt15bas260a** kg Revestimento sintético impermeabilizante à base de resinas epóxi em dispersão aquosa com endurecedor amínico
Dados técnicos: Custo energético 86.761 MJ; Emissão de CO2 3.294 kg; Código LER 17 09 04; Massa do elemento 1 kg; Volume 0.000667 m3
Resíduos:
- embalagem: re170203 Plástico. (componente de resíduo); rendimento 0.003 kg; Código LER 17 02 03; Massa do elemento 1 kg; Volume 0.001667 m3
