# Vedação de junta em estrutura de concreto em contato com a água, com massa hidroexpansiva

- Propriedade do ficheiro: CYPE Ingenieros S.A.
- Formato: FIEBDC-3/2016
- Programa: Gerador de preços para construção civil. CYPE Ingenieros, S.A.
- Data: 17/06/2024
- Âmbito geográfico: Brasil
- Moeda: BRL
- Custos indiretos: 3 %
- Despesas gerais: 13 %
- Lucro: 6 %
- IVA: 17 %

## N Isolamentos e impermeabilizações

### NI Impermeabilizações

#### NIJ Juntas

**NIJ110** m Vedação de junta em estrutura de concreto em contato com a água, com massa hidroexpansiva.
Vedação de junta em estrutura de concreto em contato com a água, exposta a pressão hidrostática, temporal ou permanente, com massa hidroexpansiva monocomponente, MasterSeal 912 "MBCC de Sika".
Inclui: Limpeza do suporte. Aplicação da massa.
Critério de medição de projeto: Comprimento medido segundo documentação gráfica de Projeto.
Critério de quantitativos de obra: Medir-se-á o comprimento realmente executado segundo especificações de Projeto.

| Código | Un | Descrição | Rendimento | Preço | Importância |
|---|---|---|---|---|---|
| mt15bas200d | Un | Cartucho de massa hidroexpansiva monocomponente, MasterSeal 912 "MBCC de Sika", de 310 ml, para impermeabilização de juntas. (material) | 0.26 | 161.47 | 41.982 |
| mo032 | h | Aplicador de produtos impermeabilizantes. (mão de obra) | 0.006 | 32.24 | 0.193 |
| % | % | Custos diretos complementares | 2 % | 42.175 | 0.844 |
|  |  | Custos diretos |  |  | 43.019 |

Resíduos:
- colocação: mt15bas200d; fator de resíduo 0.03

## Recursos

**mt15bas200d** Un Cartucho de massa hidroexpansiva monocomponente
Dados técnicos: Custo energético 19.376 MJ; Emissão de CO2 0.962 kg; Código LER 17 09 04; Massa do elemento 0.45 kg; Volume 0.0003 m3
Resíduos:
- embalagem: re170203 Plástico. (componente de resíduo); rendimento 0.2 kg; Código LER 17 02 03; Massa do elemento 1 kg; Volume 0.001667 m3
