# Obturação instantânea de via de água no interior de muro de concreto, com argamassa

- Propriedade do ficheiro: CYPE Ingenieros S.A.
- Formato: FIEBDC-3/2016
- Programa: Gerador de preços para construção civil. CYPE Ingenieros, S.A.
- Data: 17/06/2024
- Âmbito geográfico: Brasil
- Moeda: BRL
- Custos indiretos: 3 %
- Despesas gerais: 13 %
- Lucro: 6 %
- IVA: 17 %

## N Isolamentos e impermeabilizações

### NI Impermeabilizações

#### NIO Aberturas em muros

**NIO010** Un Obturação instantânea de via de água no interior de muro de concreto, com argamassa.
Obturação instantânea de via de água no interior de muro de concreto, com argamassa de pega ultra-rápida, MasterSeal 573 "MBCC de Sika", pressionando com força sobre a zona a obturar, com as camadas necessárias até conseguir o corte da via de água.
Inclui: Limpeza e preparação da superfície. Aplicação do produto. Alisamento final da superfície.
Critério de medição de projeto: Número de unidades previstas, segundo documentação gráfica de Projeto.
Critério de quantitativos de obra: Medir-se-á o número de unidades realmente executadas segundo especificações de Projeto.

| Código | Un | Descrição | Rendimento | Preço | Importância |
|---|---|---|---|---|---|
| mt09reh195d | kg | Argamassa de pega ultra-rápida, MasterSeal 573 "MBCC de Sika". (material) | 0.44 | 3.92 | 1.725 |
| mo032 | h | Aplicador de produtos impermeabilizantes. (mão de obra) | 0.075 | 32.24 | 2.418 |
| mo070 | h | Ajudante de aplicador de produtos impermeabilizantes. (mão de obra) | 0.125 | 30.23 | 3.779 |
| % | % | Custos diretos complementares | 2 % | 7.922 | 0.158 |
|  |  | Custos diretos |  |  | 8.080 |

Resíduos:
- colocação: mt09reh195d Argamassa de pega ultra-rápida, MasterSeal 573 "MBCC de Sika"; fator de resíduo 0.0063

## Recursos

**mt09reh195d** kg Argamassa de pega ultra-rápida, MasterSeal 573 "MBCC de Sika"
Dados técnicos: Custo energético 8.234 MJ; Emissão de CO2 0.514 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
