# Impermeabilização líquida, para reparação de varandas e terraços. Sistema MasterSeal Balcony 1336 "MBCC de Sika"

- Propriedade do ficheiro: CYPE Ingenieros S.A.
- Formato: FIEBDC-3/2016
- Programa: Gerador de preços para construção civil. CYPE Ingenieros, S.A.
- Data: 17/06/2024
- Âmbito geográfico: Brasil
- Moeda: BRL
- Custos indiretos: 3 %
- Despesas gerais: 13 %
- Lucro: 6 %
- IVA: 17 %

## N Isolamentos e impermeabilizações

### NL Impermeabilizações líquidas

#### NLG Coberturas, varandas e lavanderias

**NLG070** m² Impermeabilização líquida, para reparação de varandas e terraços. Sistema MasterSeal Balcony 1336 "MBCC de Sika".
Impermeabilização líquida, para reparação de varandas e terraços, sobre superfície suporte de concreto. Sistema MasterSeal Balcony 1336 "MBCC de Sika" formado por camada de regularização com revestimento elástico impermeabilizante monocomponente, MasterSeal M 251 "MBCC de Sika", de cor vermelho RAL 3013, misturado com inerte de quartzo natural, MasterTop F1 "MBCC de Sika", como carga mineral (com uma proporção em peso 1:0,5), com prévia aplicação de MasterSeal M 251 "MBCC de Sika", de cor vermelho RAL 3013, diluído com 2% de xileno; e vedação da impermeabilização com revestimento elástico impermeabilizante monocomponente, MasterSeal M 251 "MBCC de Sika", de cor vermelho RAL 3013.
Inclui: Limpeza da superfície suporte. Aplicação de primer. Resolução dos pontos singulares. Aplicação da camada de regularização. Aplicação da camada de vedante.
Critério de medição de projeto: Superfície medida em projeção horizontal, segundo documentação gráfica de Projeto, desde as faces interiores dos parapeitos ou muretes perimetrais que a limitam.
Critério de quantitativos de obra: Medir-se-á, em projeção horizontal, a superfície realmente executada segundo especificações de Projeto, desde as faces interiores dos parapeitos ou muretes perimetrais que a limitam.

| Código | Un | Descrição | Rendimento | Preço | Importância |
|---|---|---|---|---|---|
| mt15bas110b | kg | Revestimento elástico impermeabilizante monocomponente à base de resinas de poliuretano alifático com baixo conteúdo em dissolventes, MasterSeal M 251 "MBCC de Sika", de cor vermelho RAL 3013, para impermeabilização de coberturas, varandas e lavandarias, com resistência à intempérie, ao trânsito de pedestres, às águas agressivas (água do mar e águas fecais), a vários ácidos diluídos, álcalis, óleos minerais e fuels. (material) | 1.2 | 181.76 | 218.112 |
| mt15bas140a | l | Dissolvente à base de xileno. (material) | 0.006 | 66.43 | 0.399 |
| mt15bas130a | kg | Inerte de quartzo natural, MasterTop F1 "MBCC de Sika", de granulometria compreendida entre 0,18 e 0,3 mm, para utilizar como carga mineral em combinação com resinas epóxi ou poliuretano. (material) | 0.25 | 5.9 | 1.475 |
| mo032 | h | Aplicador de produtos impermeabilizantes. (mão de obra) | 0.139 | 32.24 | 4.481 |
| mo070 | h | Ajudante de aplicador de produtos impermeabilizantes. (mão de obra) | 0.139 | 30.23 | 4.202 |
| % | % | Custos diretos complementares | 2 % | 228.669 | 4.573 |
|  |  | Custos diretos |  |  | 233.242 |

Resíduos:
- colocação: mt15bas110b; fator de resíduo 0.03
- colocação: mt15bas130a; fator de resíduo 0.003

## Recursos

**mt15bas110b** kg Revestimento elástico impermeabilizante monocomponente à base de resinas de poliuretano alifático com baixo conteúdo em
Dados técnicos: Custo energético 144.209 MJ; Emissão de CO2 7.002 kg; Código LER 17 09 04; Massa do elemento 1 kg; Volume 0.000667 m3
Resíduos:
- embalagem: re150104 Embalagens de metal. (componente de resíduo); rendimento 0.003 kg; Código LER 15 01 04; Massa do elemento 1 kg; Volume 0.001667 m3

**mt15bas130a** kg Inerte de quartzo natural
Dados técnicos: Custo energético 0.075 MJ; Emissão de CO2 0.004 kg; Código LER 01 04 08; Massa do elemento 1 kg; Volume 0.000667 m3
