# Impermeabilização líquida, para reparação de coberturas arquitetônicas, aplicação mecânica a quente. Sistema MasterSeal Roof "MBCC de Sika"

- Propriedade do ficheiro: CYPE Ingenieros S.A.
- Formato: FIEBDC-3/2016
- Programa: Gerador de preços para construção civil. CYPE Ingenieros, S.A.
- Data: 17/06/2024
- Âmbito geográfico: Brasil
- Moeda: BRL
- Custos indiretos: 3 %
- Despesas gerais: 13 %
- Lucro: 6 %
- IVA: 17 %

## N Isolamentos e impermeabilizações

### NL Impermeabilizações líquidas

#### NLG Coberturas, varandas e lavanderias

**NLG310** m² Impermeabilização líquida, para reparação de coberturas arquitetônicas, aplicação mecânica a quente. Sistema MasterSeal Roof "MBCC de Sika".
Impermeabilização líquida, para reparação de coberturas arquitetônicas, de 2 a 2,5 mm de espessura total, sobre superfície suporte de material betuminoso. Sistema MasterSeal Roof 2103 "MBCC de Sika" formado por impermeabilizante líquido, MasterSeal M 803 "MBCC de Sika", de cor cinza, aplicado através de sistema de projeção mecânica em quente, prévia aplicação de primer com MasterSeal P 698 "MBCC de Sika", e aplicação de MasterSeal P 691 "MBCC de Sika" como ponte de aderência; e vedação da impermeabilização com duas camadas de membrana elástica impermeabilizante de cor cinza RAL 7032, MasterSeal TC 259 "MBCC de Sika".
Inclui: Limpeza da superfície suporte. Aplicação de primer. Aplicação de primer que atua como ponte de aderência. Resolução dos pontos singulares. Aplicação mecânica a quente do impermeabilizante. Aplicação da camada de vedante.
Critério de medição de projeto: Superfície medida em projeção horizontal, segundo documentação gráfica de Projeto, desde as faces interiores dos parapeitos ou muretes perimetrais que a limitam.
Critério de quantitativos de obra: Medir-se-á, em projeção horizontal, a superfície realmente executada segundo especificações de Projeto, desde as faces interiores dos parapeitos ou muretes perimetrais que a limitam.

| Código | Un | Descrição | Rendimento | Preço | Importância |
|---|---|---|---|---|---|
| mt15bas120n | kg | Primer incolor, MasterSeal P 698 "MBCC de Sika", à base de resina de poliuretano monocomponente e dissolventes, para aplicar sobre superfície suporte betuminosa (lâminas impermeabilizantes asfálticas) com ancinho de borracha e rolo de pelo curto. (material) | 0.1 | 135.34 | 13.534 |
| mt15bas120m | kg | Primer incolor, MasterSeal P 691 "MBCC de Sika", à base de resina de poliuretano monocomponente e dissolventes, para aplicar sobre PVC, EPDM, madeira, poliéster ou fibrocimento, sobre membranas projetadas tipo MasterSeal ou como ponte de aderência com ancinho de borracha e rolo de pelo curto. (material) | 0.1 | 108.42 | 10.842 |
| mt15bas160a | kg | Impermeabilizante líquido, MasterSeal M 803 "MBCC de Sika", de cor cinza, de dois componentes à base de resina de poliuretano, para aplicar através de sistema de projeção mecânica a quente, para formar uma membrana impermeável em coberturas planas ou inclinadas. (material) | 2.2 | 72.06 | 158.532 |
| mt15bas150a | kg | Membrana elástica impermeabilizante de cor cinza RAL 7032, MasterSeal TC 259 "MBCC de Sika", composta por poliuretano alifático monocomponente e dissolventes, com resistência aos raios UV, de aplicação como camada de acabamento elástica para proteção contra a intempérie, no sistema MasterSeal Roof de impermeabilização à vista de coberturas. (material) | 0.2 | 111.37 | 22.274 |
| mq06pyp010 | h | Equipamento completo para projeção de produtos impermeabilizantes líquidos a quente. (equipamento) | 0.232 | 9.84 | 2.283 |
| mo032 | h | Aplicador de produtos impermeabilizantes. (mão de obra) | 0.295 | 32.24 | 9.511 |
| mo070 | h | Ajudante de aplicador de produtos impermeabilizantes. (mão de obra) | 0.295 | 30.23 | 8.918 |
| % | % | Custos diretos complementares | 2 % | 225.894 | 4.518 |
|  |  | Custos diretos |  |  | 230.412 |

Resíduos:
- colocação: mt15bas120n; fator de resíduo 0.03
- colocação: mt15bas120m; fator de resíduo 0.03
- colocação: mt15bas160a; fator de resíduo 0.03
- colocação: mt15bas150a; fator de resíduo 0.03

## Recursos

**mt15bas120n** kg Primer incolor, MasterSeal P 698 "MBCC de Sika"
Dados técnicos: Custo energético 94.263 MJ; Emissão de CO2 3.778 kg; Código LER 17 09 04; Massa do elemento 1 kg; Volume 0.000667 m3
Resíduos:
- embalagem: re170203 Plástico. (componente de resíduo); rendimento 0.003 kg; Código LER 17 02 03; Massa do elemento 1 kg; Volume 0.001667 m3

**mt15bas120m** kg Primer incolor, MasterSeal P 691 "MBCC de Sika"
Dados técnicos: Custo energético 94.263 MJ; Emissão de CO2 3.778 kg; Código LER 17 09 04; Massa do elemento 1 kg; Volume 0.000667 m3
Resíduos:
- embalagem: re170203 Plástico; rendimento 0.003 kg

**mt15bas160a** kg Impermeabilizante líquido
Dados técnicos: Custo energético 94.263 MJ; Emissão de CO2 3.778 kg; Código LER 17 09 04; Massa do elemento 1 kg; Volume 0.000667 m3
Resíduos:
- embalagem: re170203 Plástico; rendimento 0.003 kg

**mt15bas150a** kg Membrana elástica impermeabilizante de cor cinza RAL 7032
Dados técnicos: Custo energético 144.209 MJ; Emissão de CO2 7.002 kg; Código LER 17 09 04; Massa do elemento 1 kg; Volume 0.000667 m3
Resíduos:
- embalagem: re150104 Embalagens de metal. (componente de resíduo); rendimento 0.003 kg; Código LER 15 01 04; Massa do elemento 1 kg; Volume 0.001667 m3
