# Pintura com tinta anti-carbonatação

- Propriedade do ficheiro: CYPE Ingenieros S.A.
- Formato: FIEBDC-3/2016
- Programa: Gerador de preços para construção civil. CYPE Ingenieros, S.A.
- Data: 17/06/2024
- Âmbito geográfico: Brasil
- Moeda: BRL
- Custos indiretos: 3 %
- Despesas gerais: 13 %
- Lucro: 6 %
- IVA: 17 %

## R Revestimentos e forros

### RL Tratamentos superficiais de proteção

#### RLB Anti-carbonatação

**RLB010** m² Pintura com tinta anti-carbonatação.
Aplicação manual de duas demãos de revestimento elástico à base de resinas acrílicas em dispersão aquosa, MasterProtect 325 EL "MBCC de Sika", cor branco, acabamento mate, textura lisa, (rendimento: 0,2 kg/m² cada demão), para a proteção do concreto ou argamassa contra a carbonatação e ambientes agressivos.
Inclui: Limpeza da superfície suporte. Aplicação de uma demão de fundo e uma demão de acabamento.
Critério de medição de projeto: Superfície medida segundo documentação gráfica de Projeto.
Critério de quantitativos de obra: Medir-se-á a superfície realmente executada segundo especificações de Projeto.

| Código | Un | Descrição | Rendimento | Preço | Importância |
|---|---|---|---|---|---|
| mt27tsb010sa | kg | Revestimento rígido à base de resinas acrílicas em dispersão aquosa, MasterProtect 320 "MBCC de Sika", cor branco, acabamento mate, textura lisa, impermeável ao dióxido de carbono e permeável ao vapor de água, para a proteção de concreto ou argamassa, contra a carbonatação e ambientes agressivos contaminados. (material) | 0.4 | 15.4 | 6.160 |
| mo038 | h | Pintor. (mão de obra) | 0.172 | 32.24 | 5.545 |
| mo076 | h | Ajudante de pintor. (mão de obra) | 0.172 | 30.23 | 5.200 |
| % | % | Custos diretos complementares | 2 % | 16.905 | 0.338 |
|  |  | Custos diretos |  |  | 17.243 |

Resíduos:
- colocação: mt27tsb010sa; fator de resíduo 0.035943

## Recursos

**mt27tsb010sa** kg Revestimento rígido à base de resinas acrílicas em dispersão aquosa
Dados técnicos: Custo energético 75.527 MJ; Emissão de CO2 2.872 kg; Código LER 17 09 04; Massa do elemento 1 kg; Volume 0.000667 m3
Resíduos:
- embalagem: re170203 Plástico. (componente de resíduo); rendimento 0.003 kg; Código LER 17 02 03; Massa do elemento 1 kg; Volume 0.001667 m3
