# Pintura apta para estar em contato com agua potável

- Propriedade do ficheiro: CYPE Ingenieros S.A.
- Formato: FIEBDC-3/2016
- Programa: Gerador de preços para construção civil. CYPE Ingenieros, S.A.
- Data: 17/06/2024
- Âmbito geográfico: Brasil
- Moeda: BRL
- Custos indiretos: 3 %
- Despesas gerais: 13 %
- Lucro: 6 %
- IVA: 17 %

## R Revestimentos e forros

### RO Pinturas específicas

#### ROH Em contato com agua potável

**ROH010** m² Pintura apta para estar em contato com agua potável.
Aplicação manual de duas demãos de revestimento sintético elástico impermeabilizante bicomponente à base de resinas de poliuretano alifático, sem dissolventes, MasterSeal M 808 "MBCC de Sika", com certificado de potabilidade, cor cinza, (rendimento: 0,25 kg/m² cada demão), sobre superfícies de aço em contato com agua potável.
Inclui: Preparação da mistura. Aplicação de duas demãos de acabamento.
Critério de medição de projeto: Superfície medida segundo documentação gráfica de Projeto, com o mesmo critério que o suporte base.
Critério de quantitativos de obra: Medir-se-á a superfície realmente executada segundo especificações de Projeto, com o mesmo critério que o suporte base.

| Código | Un | Descrição | Rendimento | Preço | Importância |
|---|---|---|---|---|---|
| mt15bas280c | kg | Revestimento sintético elástico impermeabilizante bicomponente à base de resinas de poliuretano alifático, sem dissolventes, MasterSeal M 808 "MBCC de Sika", com certificado de potabilidade, cor cinza, permeável ao vapor de água, com alta resistência aos agentes químicos e resistência à intempérie. (material) | 0.5 | 98.04 | 49.020 |
| mo038 | h | Pintor. (mão de obra) | 0.178 | 32.24 | 5.739 |
| mo076 | h | Ajudante de pintor. (mão de obra) | 0.178 | 30.23 | 5.381 |
| % | % | Custos diretos complementares | 2 % | 60.140 | 1.203 |
|  |  | Custos diretos |  |  | 61.343 |

Resíduos:
- colocação: mt15bas280c; fator de resíduo 0.03

## Recursos

**mt15bas280c** kg Revestimento sintético elástico impermeabilizante bicomponente à base de resinas de poliuretano alifático
Dados técnicos: Custo energético 86.761 MJ; Emissão de CO2 3.294 kg; Código LER 17 09 04; Massa do elemento 1 kg; Volume 0.000667 m3
Resíduos:
- embalagem: re170203 Plástico. (componente de resíduo); rendimento 0.003 kg; Código LER 17 02 03; Massa do elemento 1 kg; Volume 0.001667 m3
