# Camada fina de argamassa autonivelante de cimento, "MBCC de Sika"

- Propriedade do ficheiro: CYPE Ingenieros S.A.
- Formato: FIEBDC-3/2016
- Programa: Gerador de preços para construção civil. CYPE Ingenieros, S.A.
- Data: 17/06/2024
- Âmbito geográfico: Brasil
- Moeda: BRL
- Custos indiretos: 3 %
- Despesas gerais: 13 %
- Lucro: 6 %
- IVA: 17 %

## R Revestimentos e forros

### RS Pisos

#### RSA Argamassas de nivelação

**RSA021** m² Camada fina de argamassa autonivelante de cimento, "MBCC de Sika".
Camada fina de argamassa autonivelante de cimento, monocomponente, MasterTop 544 "MBCC de Sika", com resistência à compressão de 40 N/mm², resistência à flexão de 6 N/mm² e profundidade máxima de desgaste de 0,5 microns, de 5 mm de espessura, aplicada mecanicamente, para a regularização e nivelação da superfície suporte interior de concreto ou argamassa, com prévia aplicação de primer monocomponente à base de resinas sintéticas modificadas sem dissolventes, MasterTile P 303 "MBCC de Sika", de cor amarelo, preparada para receber piso plástico, cerâmico ou de resinas poliméricas. Inclusive banda de painel rígido de poliestireno expandido para a preparação das juntas perimetrais de dilatação.
Critérios considerados na determinação do preço da unidade de obra: O preço não inclui o suporte de concreto nem o revestimento.
Inclui: Marcação de níveis de acabamento. Preparação das juntas perimetrais de dilatação. Aplicação de primer. Derramamento e espalhamento da mistura. Cura da argamassa.
Critério de medição de projeto: Superfície medida segundo documentação gráfica de Projeto.
Critério de quantitativos de obra: Medir-se-á a superfície realmente executada segundo especificações de Projeto, sem deduzir a superfície ocupada pelos pilares situados dentro do seu perímetro.

| Código | Un | Descrição | Rendimento | Preço | Importância |
|---|---|---|---|---|---|
| mt09bnc220d | kg | Argamassa autonivelante de cimento, monocomponente, MasterTop 544 "MBCC de Sika", com resistência à compressão de 40 N/mm², resistência à flexão de 6 N/mm² e profundidade máxima de desgaste de 0,5 microns, com resinas, inertes selecionados e fibras sintéticas, com uma resistência à compressão de 40000 kN/m² e uma resistência à abrasão segundo o método de Böhme de 18,8 cm³ / 50 cm², para regularização e nivelação de pisos interiores de concreto. (material) | 10 | 3.53 | 35.300 |
| mt09bnc235d | l | Primer monocomponente à base de resinas sintéticas modificadas sem dissolventes, MasterTile P 303 "MBCC de Sika", de cor amarelo, para a aderência de argamassas autonivelantes a suportes cimentícios, asfálticos ou cerâmicos. (material) | 0.125 | 18.56 | 2.320 |
| mt16pea020a | m² | Painel rígido de poliestireno expandido, borda lateral reta, de 10 mm de espessura, resistência térmica 0,25 m²K/W, condutibilidade térmica 0,036 W/(mK), para junta de dilatação. (material) | 0.1 | 6.16 | 0.616 |
| mq06pym020 | h | Misturadora-bombeadora para argamassas autonivelantes. (equipamento) | 0.058 | 40.14 | 2.328 |
| mo031 | h | Aplicador de argamassa autonivelante. (mão de obra) | 0.037 | 32.24 | 1.193 |
| mo069 | h | Ajudante de aplicador de argamassa autonivelante. (mão de obra) | 0.062 | 30.23 | 1.874 |
| % | % | Custos diretos complementares | 2 % | 43.631 | 0.873 |
|  |  | Custos diretos |  |  | 44.504 |

Resíduos:
- colocação: mt09bnc220d; fator de resíduo 0.00576
- colocação: mt09bnc235d; fator de resíduo 0.0491562
- colocação: mt16pea020a; fator de resíduo 0.048

## Recursos

**mt09bnc220d** kg Argamassa autonivelante de cimento
Dados técnicos: Custo energético 0.650 MJ; Emissão de CO2 0.050 kg; Código LER 17 01 01; Massa do elemento 1 kg; Volume 0.000667 m3

**mt09bnc235d** l Primer monocomponente à base de resinas sintéticas modificadas sem dissolventes
Dados técnicos: Custo energético 98.299 MJ; Emissão de CO2 3.740 kg; Código LER 17 09 04; Massa do elemento 1.3 kg; Volume 0.000867 m3
Resíduos:
- embalagem: re150104 Embalagens de metal. (componente de resíduo); rendimento 0.05 kg; Código LER 15 01 04; Massa do elemento 1 kg; Volume 0.001667 m3

**mt16pea020a** m² Painel rígido de poliestireno expandido
Dados técnicos: Custo energético 29.913 MJ; Emissão de CO2 1.057 kg; Código LER 17 06 04; Massa do elemento 0.3 kg; Volume 0.0005 m3
Resíduos:
- embalagem: re170203 Plástico. (componente de resíduo); rendimento 0.024 kg; Código LER 17 02 03; Massa do elemento 1 kg; Volume 0.001667 m3
