# Unidade exterior de ar condicionado de condensação por água, com recuperação de calor

- Propriedade do ficheiro: CYPE INGENIEROS, S.A.
- Formato: FIEBDC-3/2002
- Âmbito geográfico: Brasil
- Moeda: BRL
- Custos indiretos: 3.00 %
- Despesas gerais: 13.00 %
- Lucro: 6.00 %
- IVA: 17.00 %

## I Instalações

### IB Sistemas de climatização

#### IBL Sistema VRF (Mitsubishi Electric)

**IBL606** Un Unidade exterior de ar condicionado de condensação por água, com recuperação de calor.
Unidade exterior de ar condicionado de condensação por água, para sistema ar-ar multi-split, com vazão variável de refrigerante e recuperação de calor, sistema de dois tubos, para gás R-410A, alimentação trifásica (400V/50Hz), gama City Multi, compatível com a gama Hybrid City Multi, série WR2, modelo PQRY-P200YLM-A1 "MITSUBISHI ELECTRIC", potência frigorífica nominal 22,4 kW (temperatura de bulbo úmido de ar interior 19°C, temperatura de entrada da água 30°C), EER 6,03, consumo elétrico nominal em refrigeração 3,71 kW, potência calorífica nominal 25 kW (temperatura de bulbo seco de ar interior 20°C, temperatura de entrada da água 20°C), COP 6,29, consumo elétrico nominal em aquecimento 3,97 kW, possibilidade de ligação de até 20 unidades interiores com uma percentagem de capacidade mínima de 50% e máximo de 130%, compressor scroll hermeticamente vedado com controle Inverter, 880x1100x550 mm, pressão sonora 46 dBA, potência sonora 46 dBA, comprimento total máximo da tubulação frigorífica 500 m, diferença máxima de altura de instalação 50 m se a unidade exterior se encontra por cima das unidades interiores e 40 m se encontra-se por baixo.
Critérios considerados na determinação do preço da unidade de obra: O preço não inclui os elementos anti-vibratórios de piso, a canalização nem a cablagem elétrica de alimentação.
Inclui: Marcação. Colocação e fixação. Ligação às linhas frigoríficas. Ligação à rede de condução de água. Ligação à rede elétrica. Ligação à rede de drenagem. Colocação em funcionamento.
Critério de medição de projeto: Número de unidades previstas, segundo documentação gráfica de Projeto.
Critério de quantitativos de obra: Medir-se-á o número de unidades realmente executadas segundo especificações de Projeto.

| Código | Un | Descrição | Rendimento | Preço | Importância |
|---|---|---|---|---|---|
| mt42mee100a | Un | Unidade exterior de ar condicionado de condensação por água, para sistema ar-ar multi-split, com vazão variável de refrigerante e recuperação de calor, sistema de dois tubos, para gás R-410A, alimentação trifásica (400V/50Hz), gama City Multi, compatível com a gama Hybrid City Multi, série WR2, modelo PQRY-P200YLM-A1 "MITSUBISHI ELECTRIC", potência frigorífica nominal 22,4 kW (temperatura de bulbo úmido de ar interior 19°C, temperatura de entrada da água 30°C), EER 6,03, consumo elétrico nominal em refrigeração 3,71 kW, potência calorífica nominal 25 kW (temperatura de bulbo seco de ar interior 20°C, temperatura de entrada da água 20°C), COP 6,29, consumo elétrico nominal em aquecimento 3,97 kW, possibilidade de ligação de até 20 unidades interiores com uma percentagem de capacidade mínima de 50% e máximo de 130%, compressor scroll hermeticamente vedado com controle Inverter, 880x1100x550 mm, pressão sonora 46 dBA, potência sonora 46 dBA, comprimento total máximo da tubulação frigorífica 500 m, diferença máxima de altura de instalação 50 m se a unidade exterior se encontra por cima das unidades interiores e 40 m se encontra-se por baixo. (material) | 1.000 | 112421.70 | 112421.70 |
| mo005 | h | Instalador de ar condicionado. (mão de obra) | 6.287 | 40.91 | 257.20 |
| mo104 | h | Ajudante de instalador de ar condicionado. (mão de obra) | 6.287 | 30.78 | 193.51 |
| % | % | Custos diretos complementares | 2 % | 112872.41 | 2257.45 |
|  |  | Custos diretos |  |  | 115129.86 |
