# Unidade interior de ar condicionado com distribuição por duto retangular

- Propriedade do ficheiro: CYPE INGENIEROS, S.A.
- Formato: FIEBDC-3/2002
- Âmbito geográfico: Brasil
- Moeda: BRL
- Custos indiretos: 3.00 %
- Despesas gerais: 13.00 %
- Lucro: 6.00 %
- IVA: 17.00 %

## I Instalações

### IB Sistemas de climatização

#### IBL Sistema VRF (Mitsubishi Electric)

**IBL620** Un Unidade interior de ar condicionado com distribuição por duto retangular.
Unidade interior de ar condicionado com distribuição por duto retangular, sistema ar-ar multi-split, com vazão variável de refrigerante, para gás R-410A, gama City Multi, modelo PEFY-M20VMA-A1 "MITSUBISHI ELECTRIC", potência frigorífica nominal 2,2 kW (temperatura de bulbo seco de ar interior 27°C, temperatura de bulbo úmido de ar interior 19°C) potência calorífica nominal 2,5 kW (temperatura de bulbo seco de ar interior 20°C), consumo elétrico nominal em refrigeração 0,032 kW, consumo elétrico nominal em aquecimento 0,03 kW, de 250x700x732 mm, peso 21 kg, compatível com sistema de zonamento inteligente, com ventilador de três velocidades, pressão sonora a velocidade baixa 21 dBA, vazão de ar a velocidade alta 8,5 m³/min, pressão estática disponível nominal 50 Pa, aspiração de ar traseira ou inferior e bomba de drenagem. Regulação: controle remoto por cabo, ligável ao bus M-Net, modelo PAR-U02MEDA-J. Inclusive elementos para suspensão ao teto.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42mee201a | Un | Unidade interior de ar condicionado com distribuição por duto retangular, sistema ar-ar multi-split, com vazão variável de refrigerante, para gás R-410A, gama City Multi, modelo PEFY-M20VMA-A1 "MITSUBISHI ELECTRIC", potência frigorífica nominal 2,2 kW (temperatura de bulbo seco de ar interior 27°C, temperatura de bulbo úmido de ar interior 19°C) potência calorífica nominal 2,5 kW (temperatura de bulbo seco de ar interior 20°C), consumo elétrico nominal em refrigeração 0,032 kW, consumo elétrico nominal em aquecimento 0,03 kW, de 250x700x732 mm, peso 21 kg, compatível com sistema de zonamento inteligente, com ventilador de três velocidades, pressão sonora a velocidade baixa 21 dBA, vazão de ar a velocidade alta 8,5 m³/min, pressão estática disponível nominal 50 Pa, aspiração de ar traseira ou inferior e bomba de drenagem. (material) | 1.000 | 12566.58 | 12566.58 |
| mt42www090 | Un | Kit de suportes para suspensão ao teto, formado por quatro barras roscadas de aço galvanizado, com as correspondentes buchas, porcas e arruelas. (material) | 1.000 | 163.97 | 163.97 |
| mt42mee810a | Un | Controle remoto por cabo, ligável ao bus M-Net, modelo PAR-U02MEDA-J "MITSUBISHI ELECTRIC", 140x25x120 mm, com ecrã tátil LCD retroiluminado com matriz de pontos, indicador do estado de funcionamento com LED multicor configurável (10 cores disponíveis), sonda de temperatura ambiente, função de duplo setpoint de temperatura, função para/arranque, e 8 ações programáveis para cada dia da semana. (material) | 1.000 | 2586.36 | 2586.36 |
| mt35tpt010ke | m | Tubo rígido de PVC VD-F de 16 mm de diâmetro exterior e 2 mm de espessura. Resistência à compressão 1250 N, resistência ao impacto 6 joules, temperatura de trabalho -25°C até 90°C, classificação 4442, com o preço incrementado em 20% relativamente a acessórios e peças especiais. (material) | 3.000 | 12.84 | 38.52 |
| mt42mee760 | m | Cabo bus de comunicações, de 2 fios, de 0,5 mm² de seção por fio. (material) | 3.000 | 22.36 | 67.08 |
| mo005 | h | Instalador de ar condicionado. (mão de obra) | 1.066 | 42.82 | 45.65 |
| mo104 | h | Ajudante de instalador de ar condicionado. (mão de obra) | 1.066 | 32.08 | 34.20 |
| % | % | Custos diretos complementares | 2 % | 15502.36 | 310.05 |
|  |  | Custos diretos |  |  | 15812.41 |
