# Controlador WCB

- Propriedade do ficheiro: CYPE INGENIEROS, S.A.
- Formato: FIEBDC-3/2002
- Âmbito geográfico: Brasil
- Moeda: BRL
- Custos indiretos: 3.00 %
- Despesas gerais: 13.00 %
- Lucro: 6.00 %
- IVA: 17.00 %

## I Instalações

### IB Sistemas de climatização

#### IBL Sistema VRF (Mitsubishi Electric)

**IBL687** Un Controlador WCB.
Controlador WCB, para serviço de água quente, aquecimento e refrigeração, com vazão variável de refrigerante, para gás R-410A, para ligação de unidade exterior com recuperação de calor, sistema de dois tubos, da série PURY-P200~350/PURY-EP200~300/PQRY-P200~300, com uma saída exclusiva para unidades interiores para serviço de água quente, aquecimento e refrigeração da série PWFY e outra saída mista para estas unidades interiores ou para fan-coils, gama Ecodan para City Multi, modelo CMB-PW202V-J "MITSUBISHI ELECTRIC", alimentação monofásica a 230 V, peso 20 kg, dimensões 648x432x284 mm.
Critérios considerados na determinação do preço da unidade de obra: O preço não inclui a canalização nem a cablagem elétrica de alimentação.
Inclui: Marcação. Colocação e fixação. Ligação às linhas frigoríficas. Ligação à rede de condução de água. Ligação à rede elétrica. Ligação à rede de drenagem.
Critério de medição de projeto: Número de unidades previstas, segundo documentação gráfica de Projeto.
Critério de quantitativos de obra: Medir-se-á o número de unidades realmente executadas segundo especificações de Projeto.

| Código | Un | Descrição | Rendimento | Preço | Importância |
|---|---|---|---|---|---|
| mt42mee612a | Un | Controlador WCB, para serviço de água quente, aquecimento e refrigeração, com vazão variável de refrigerante, para gás R-410A, para ligação de unidade exterior com recuperação de calor, sistema de dois tubos, da série PURY-P200~350/PURY-EP200~300/PQRY-P200~300, com uma saída exclusiva para unidades interiores para serviço de água quente, aquecimento e refrigeração da série PWFY e outra saída mista para estas unidades interiores ou para fan-coils, gama Ecodan para City Multi, modelo CMB-PW202V-J "MITSUBISHI ELECTRIC", alimentação monofásica a 230 V, peso 20 kg, dimensões 648x432x284 mm. (material) | 1.000 | 20090.85 | 20090.85 |
| mo005 | h | Instalador de ar condicionado. (mão de obra) | 0.523 | 40.91 | 21.40 |
| mo104 | h | Ajudante de instalador de ar condicionado. (mão de obra) | 0.523 | 30.78 | 16.10 |
| % | % | Custos diretos complementares | 2 % | 20128.35 | 402.57 |
|  |  | Custos diretos |  |  | 20530.92 |
