# Unidade exterior de ar condicionado, com recuperação de calor

- Propriedade do ficheiro: CYPE Ingenieros S.A.
- Formato: FIEBDC-3/2016
- Programa: Gerador de preços para construção civil. CYPE Ingenieros, S.A.
- Data: 17/06/2024
- Âmbito geográfico: Brasil
- Moeda: BRL
- Custos indiretos: 3 %
- Despesas gerais: 13 %
- Lucro: 6 %
- IVA: 17 %

## I Instalações

### IB Sistemas de climatização

#### IBH Sistema HVRF (Mitsubishi Electric)

**IBH010** Un Unidade exterior de ar condicionado, com recuperação de calor.
Unidade exterior de ar condicionado, para sistema ar-ar multi-split, com vazão variável de refrigerante e recuperação de calor, sistema de dois tubos, para gás R-410A, alimentação trifásica (400V/50Hz), gama City Multi, compatível com a gama Hybrid City Multi, série R2, modelo PURY-P200YNW-A2 "MITSUBISHI ELECTRIC", potência frigorífica nominal 22,4 kW (temperatura de bulbo úmido de ar interior 19°C, temperatura de bulbo seco do ar exterior 35°C), EER 5,05, SEER 7,27, consumo elétrico nominal em refrigeração 6,68 kW, limite de funcionamento de temperatura de bulbo seco do ar exterior em refrigeração desde -5 até 52°C, potência calorífica nominal 25 kW (temperatura de bulbo seco de ar interior 20°C, temperatura de bulbo úmido do ar exterior 6°C), COP 5,3, SCOP 4,01, consumo elétrico nominal em aquecimento 5,38 kW, limite de funcionamento de temperatura de bulbo seco do ar exterior em aquecimento desde -20 até 15,5°C, possibilidade de ligação de até 20 unidades interiores com uma percentagem de capacidade mínima de 50% e máximo de 150%, compressor scroll hermeticamente vedado com controle Inverter, 920x1858x740 mm, peso 229 kg, pressão sonora 59 dBA, potência sonora 76 dBA, vazão de ar 170 m³/min, comprimento total máximo da tubulação frigorífica 1000 m, diferença máxima de altura de instalação 90 m se a unidade exterior se encontra por cima das unidades interiores e 60 m se encontra-se por baixo.
Critérios considerados na determinação do preço da unidade de obra: O preço não inclui os elementos anti-vibratórios de piso, a canalização nem a cablagem elétrica de alimentação.
Inclui: Marcação. Colocação e fixação. Ligação às linhas frigoríficas. Ligação à rede elétrica. Ligação à rede de drenagem. Colocação em funcionamento.
Critério de medição de projeto: Número de unidades previstas, segundo documentação gráfica de Projeto.
Critério de quantitativos de obra: Medir-se-á o número de unidades realmente executadas segundo especificações de Projeto.

| Código | Un | Descrição | Rendimento | Preço | Importância |
|---|---|---|---|---|---|
| mt42mee050a | Un | Unidade exterior de ar condicionado, para sistema ar-ar multi-split, com vazão variável de refrigerante e recuperação de calor, sistema de dois tubos, para gás R-410A, alimentação trifásica (400V/50Hz), gama City Multi, compatível com a gama Hybrid City Multi, série R2, modelo PURY-P200YNW-A2 "MITSUBISHI ELECTRIC", potência frigorífica nominal 22,4 kW (temperatura de bulbo úmido de ar interior 19°C, temperatura de bulbo seco do ar exterior 35°C), EER 5,05, SEER 7,27, consumo elétrico nominal em refrigeração 6,68 kW, limite de funcionamento de temperatura de bulbo seco do ar exterior em refrigeração desde -5 até 52°C, potência calorífica nominal 25 kW (temperatura de bulbo seco de ar interior 20°C, temperatura de bulbo úmido do ar exterior 6°C), COP 5,3, SCOP 4,01, consumo elétrico nominal em aquecimento 5,38 kW, limite de funcionamento de temperatura de bulbo seco do ar exterior em aquecimento desde -20 até 15,5°C, possibilidade de ligação de até 20 unidades interiores com uma percentagem de capacidade mínima de 50% e máximo de 150%, compressor scroll hermeticamente vedado com controle Inverter, 920x1858x740 mm, peso 229 kg, pressão sonora 59 dBA, potência sonora 76 dBA, vazão de ar 170 m³/min, comprimento total máximo da tubulação frigorífica 1000 m, diferença máxima de altura de instalação 90 m se a unidade exterior se encontra por cima das unidades interiores e 60 m se encontra-se por baixo. (material) | 1 | 89236.86 | 89236.860 |
| mo005 | h | Instalador de ar condicionado. (mão de obra) | 6.287 | 40.91 | 257.201 |
| mo104 | h | Ajudante de instalador de ar condicionado. (mão de obra) | 6.287 | 30.78 | 193.514 |
| % | % | Custos diretos complementares | 2 % | 89687.575 | 1793.752 |
|  |  | Custos diretos |  |  | 91481.327 |

## Recursos

**mt42mee050a** Un Unidade exterior de ar condicionado
Dados técnicos: Custo energético 10521.886 MJ; Emissão de CO2 720.058 kg
Resíduos:
- embalagem: re150101 Embalagens de papel e cartão. (componente de resíduo); rendimento 0.18 kg; Código LER 15 01 01; Massa do elemento 1 kg; Volume 0.001333 m3
- embalagem: re170203 Plástico. (componente de resíduo); rendimento 0.09 kg; Código LER 17 02 03; Massa do elemento 1 kg; Volume 0.001667 m3
