# Unidade interior de ar condicionado, de parede

- Propriedade do ficheiro: CYPE Ingenieros S.A.
- Formato: FIEBDC-3/2016
- Programa: Gerador de preços para construção civil. CYPE Ingenieros, S.A.
- Data: 17/06/2024
- Âmbito geográfico: Brasil
- Moeda: BRL
- Custos indiretos: 3 %
- Despesas gerais: 13 %
- Lucro: 6 %
- IVA: 17 %

## I Instalações

### IB Sistemas de climatização

#### IBL Sistema VRF (Mitsubishi Electric)

**IBL630** Un Unidade interior de ar condicionado, de parede.
Unidade interior de ar condicionado, de parede, sistema ar-ar multi-split, com vazão variável de refrigerante, para gás R-410A, gama City Multi, modelo PKFY-P10VLM-E "MITSUBISHI ELECTRIC", potência frigorífica nominal 1,2 kW (temperatura de bulbo seco de ar interior 27°C, temperatura de bulbo úmido de ar interior 19°C), potência calorífica nominal 1,4 kW (temperatura de bulbo seco de ar interior 20°C), consumo elétrico nominal em refrigeração 0,02 kW, consumo elétrico nominal em aquecimento 0,02 kW, de 299x773x237 mm, peso 11 kg, com ventilador de 4 velocidades, pressão sonora a velocidade baixa 22 dBA, vazão de ar a velocidade alta 4,2 m³/min. Regulação: controle remoto por cabo, ligável ao bus M-Net, modelo PAR-U02MEDA-J.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42mee257a | Un | Unidade interior de ar condicionado, de parede, sistema ar-ar multi-split, com vazão variável de refrigerante, para gás R-410A, gama City Multi, modelo PKFY-P10VLM-E "MITSUBISHI ELECTRIC", potência frigorífica nominal 1,2 kW (temperatura de bulbo seco de ar interior 27°C, temperatura de bulbo úmido de ar interior 19°C), potência calorífica nominal 1,4 kW (temperatura de bulbo seco de ar interior 20°C), consumo elétrico nominal em refrigeração 0,02 kW, consumo elétrico nominal em aquecimento 0,02 kW, de 299x773x237 mm, peso 11 kg, com ventilador de 4 velocidades, pressão sonora a velocidade baixa 22 dBA, vazão de ar a velocidade alta 4,2 m³/min. (material) | 1 | 7373.34 | 7373.340 |
| mt42mee810a | Un | Controle remoto por cabo, ligável ao bus M-Net, modelo PAR-U02MEDA-J "MITSUBISHI ELECTRIC", 140x25x120 mm, com ecrã tátil LCD retroiluminado com matriz de pontos, indicador do estado de funcionamento com LED multicor configurável (10 cores disponíveis), sonda de temperatura ambiente, função de duplo setpoint de temperatura, função para/arranque, e 8 ações programáveis para cada dia da semana. (material) | 1 | 2323.84 | 2323.840 |
| mt35tpt010ke | m | Tubo rígido de PVC VD-F de 16 mm de diâmetro exterior e 1,3 mm de espessura. Resistência à compressão 1250 N, resistência ao impacto 6 joules, temperatura de trabalho -25°C até 90°C, classificação 4442, com o preço incrementado em 20% relativamente a acessórios e peças especiais. (material) | 3 | 11.9 | 35.700 |
| mt42mee760 | m | Cabo bus de comunicações, de 2 fios, de 0,5 mm² de seção por fio. (material) | 3 | 20.09 | 60.270 |
| mo005 | h | Instalador de ar condicionado. (mão de obra) | 1.045 | 40.91 | 42.751 |
| mo104 | h | Ajudante de instalador de ar condicionado. (mão de obra) | 1.045 | 30.78 | 32.165 |
| % | % | Custos diretos complementares | 2 % | 9868.066 | 197.361 |
|  |  | Custos diretos |  |  | 10065.427 |

Resíduos:
- colocação: mt35tpt010ke; fator de resíduo 0.0275
- colocação: mt42mee760 Cabo bus de comunicações, de 2 fios, de 0,5 mm² de seção por fio; fator de resíduo 0.01394

## Recursos

**mt42mee257a** Un Unidade interior de ar condicionado
Dados técnicos: Custo energético 513.811 MJ; Emissão de CO2 35.146 kg
Resíduos:
- embalagem: re150101 Embalagens de papel e cartão. (componente de resíduo); rendimento 0.18 kg; Código LER 15 01 01; Massa do elemento 1 kg; Volume 0.001333 m3
- embalagem: re170203 Plástico. (componente de resíduo); rendimento 0.09 kg; Código LER 17 02 03; Massa do elemento 1 kg; Volume 0.001667 m3

**mt35tpt010ke** m Tubo rígido de PVC VD-F de 16 mm de diâmetro exterior e 1,3 mm de espessura. Resistência à compressão 1250 N
Dados técnicos: Custo energético 7.750 MJ; Emissão de CO2 0.385 kg; Código LER 17 02 03; Massa do elemento 0.08 kg; Volume 0.000133 m3

**mt42mee760** m Cabo bus de comunicações, de 2 fios, de 0,5 mm² de seção por fio
Dados técnicos: Custo energético 1.881 MJ; Emissão de CO2 0.096 kg; Código LER 17 04 11; Massa do elemento 0.05 kg; Volume 0.000033 m3
Resíduos:
- embalagem: re150101 Embalagens de papel e cartão; rendimento 0.071 kg
